# ZVWA Klärwerk Lebus- Errichtung Sozialgebäude
Angebotsaufforderung (GAEB DA XML 3.2, DA83)
Projekt: 2025-09
Währung: EUR
Bieterkommentare zugelassen: ja
Erstellt mit: ASBwin 25.0.0.0, Position 25.0.0.0, 05.03.2026

## Los 02: Funktionalausschreibung- Containergebäude
Datum: 05.03.2026

### Bereich 1 Allgemeines

*Hinweis*
Vorhabenbeschreibung
Erweiterung Kläranlage Lebus um ein Sozialgebäude
Neue Lindenstraße 50, 15326 Lebus

1. Grundstück und Nutzungskonzept
Der Zweckverband Wasserversorgung und Abwasserent-sorgung Fürstenwalde plant im Rahmen der künftigen Eigen-erledigung der dezentralen Schmutzwasserentsorgung die Erweiterung der bestehenden Kläranlage Lebus um ein So-zialgebäude mit 2 LKW-Stellplätzen. Das betreffende Grund-stück liegt in der Neue Lindenstraße 50, 15326 Lebus, ca. 1,5 km nördlich vom Ortskern Lebus.
Der Neubau des Sozialgebäudes hat den Anforderungen und Gestaltungen der BGV C5 i.V.m und der TRBA 220 zu ent-sprechen. In Abstimmung mit dem Auftraggeber und Nutzer wurde ein entsprechendes Raumprogramm definiert, welches ein Gebäude mit 2 Umkleideräumen inkl. schwarz-weiß-Tren-nung sowie Sanitäranlagen für max. 3 Personen umfasst.

2. Gebäude und Konstruktion
Der Gebäudeentwurf besteht aus einem nahezu quadratischen Flachbau mit OK Attika 3,10 m. Seine Ostseite bildet mit der bestehenden Zaunanlage die östliche Einfriedung, während der Gebäudezugang der Südseite zuge-ordnet ist. Von dort aus gehen über einen Flur die Um-kleideräume, der Dusch-/ Waschbereich und ein separates WC ab. Gemäß BbgBO wird das Bauvorhaben der Gebäude-klasse 1 zugeordnet und beinhaltet eine Nutzungseinheit. Die Abstandsflächen betragen 3,00 m und befinden sich auf dem Baugrundstück, während die nördliche Abstandsfläche zu 40% auf dem Nachbargrundstück liegt. Das gesamte Gebäude ist eingeschossig, jedoch nicht barrierefrei zugänglich.
Das Sozialgebäude besteht aus zwei zusammengelegte Modul-Raumcontainer, bestehend aus einer tragenden Stahl-rahmenkonstruktion sowie einer vorgefertigten, gesickten Stahlblechfassade. Die Innenwandverkleidungen sowie die Innenwände bestehen aus Sperrholz mit glasfaserverstärkter Kunststoffbeschichtung.
Die Außenwände sollen zusätzlich mit einer 18 cm dicken Fassadendämmung versehen und verputzt bzw. verkleidet werden. Die Decke besteht aus Stahl-Dachquerträger und wird abgehängt. Das Flachdach erhält zusätzlich eine Gefälledämmung und Attika. Die Fußböden in den Umkleide- und Sanitärräumen bestehen aus PVC-Belag. Die Fassade soll dunkel gestaltet werden, da das Gebäude somit als solitärer Baukörper weniger dominant wirkt und sich zurückhaltender in die landschaftliche Umgebung einpasst.
Die medientechnische Erschließung des Bauvorhabens ist durch die Anbindung an das bestehende Leitungsnetz gesichert (siehe objektbezogenen Lageplan). Die Lösch-wasserversorgung erfolgt über einen Hydranten mit Anschluss ans öffentliche Trinkwassernetz. Das Gebäude soll mit Strom beheizt werden. Zusätzlich ist eine Photovoltaik-anlage auf dem Dach geplant.

3. Freianlagen
Der Neubau befindet sich an der nördlichen Grund-stücksgrenze, damit die Fahrtrasse zur Anlieferung zu den Containern ohne weiteres im Bestand erhalten werden kann. In diesem Bereich soll der bisherige Stellplatz um einen weiteren ergänzt werden, sodass künftig 2 Stellplätze auf dem Grundstück vorhanden sind. An das neue Sozialge-bäude wird das bestehende Pflaster herangeführt bzw. neu-gebaut, um Gehwege zu realisieren. Die übrigen unbebauten Außenanlagen werden einfach begrünt. Die Entwässerung des Gebäudes und der Freianlagen erfolgt über eine freie Entwässerung auf dem Grundstück durch Versickerung in Muldenausbildung.

*Hinweis*
Baustellenbeschichtigung / Vororttermin
Vor Angebotsabgabe soll sich der Bieter mit den
örtlichen Verhältnissen
(Zustand vorhandener Baukonstruktionen und Anlagen,
Lage der Baustelle,
Transportwege, Lagermöglichkeiten usw.) vertraut
machen.
Der Vororttermin ist rechtzeitig mit dem Projektleiter
bzw. dem Architekten
zu vereinbaren.

Die Besichtigung der Baustelle ist zu bestätigen !

Baustelle wurde besichtigt am: _______________

____________________________________
(Unterschrift des Bieters)

*Hinweis*
Allgemeine Vorbemerkungen
Nachstehend aufgeführte Leistungen sind als Information
des Bieters über die funktionellen, gestalterischen und
qualitativen Forderungen des Auftraggebers zu
betrachten.
Die für die Angebotsbearbeitung übergebenen Unterlagen
und Beschreibungen erheben daher keinen Anspruch auf
Vollständigkeit zur Erstellung des schlüsselfertigen,
funktionsgerechten und betriebssicheren Gebäudes.
Der Bieter hat daher alle dafür erforderlichen
Leistungen, auch wenn diese in den
Verdingungsunterlagen nicht beschrieben oder
dargestellt sind, einzukalkulieren.

Für nachfolgende Funktionalbeschreibung gelten
insbesondere auch:
- BbgBO
- VOB Teil B und C
- Sämtliche für nachstehend aufgeführte Leistungen
zutreffenden Vorschriften,
  Richtlinien und Normen in der jeweils aktuellsten
Fassung
- Vorschriften der Berufsgenossenschaft
- Arbeitsschutzvorschriften
- Technische Vorbemerkungen
- Allgemeine technische und zusätzliche
Vertragsbedingungen

Der Auftragnehmer hat sich vor Abgabe seines Angebotes
von dem Umfang und der Art der Ausführung, der
Beschaffenheit und den örtlichen Verhältnissen sowie
der Möglichkeit der Geräte- und Materiallagerung zu
überzeugen und bei der Preisgestaltung darauf Rücksicht
zu nehmen.

Die vorliegende Leistungsbeschreibung gilt nur im
Zusammenhang mit den dazu erstellten und in der Anlage
übergebenen Plänen, Raumbüchern, Nachweisen und
Gutachten. Diese Unterlagen sind vor Erstellung
sämtlicher Ausführungsunterlagen bzw. vor
Ausführungsbeginn zu prüfen.

Dabei gilt folgende Rangfolge:
1. Nachweise / Gutachten
2. Zeichnungen
3. Raumbücher
4. Leistungsbeschreibung

Auftretende Fehler sind unverzüglich dem AG bzw. Planer
schriftlich mitzuteilen. Enthalten die
Verdingungsunterlagen nach Auffassung des Bieters noch
Unklarheiten, die die Preisermittlungen beeinflussen,
so hat der Bieter die ausschreibende Stelle vor
Angebotsabgabe schriftlich darauf hinzuweisen und bei
Angebotsabgabe erforderliche Leistungen durch einen
erklärenden Nachtrag anzubieten.
Spätere Vorbehalte können nicht mehr anerkannt werden.
Darüber hinaus können eventuell spätere Forderungen des
AN aus Unkenntnis über die Art der Maßnahme, der
Planungsunterlagen und der behördlichen Auflagen selbst
nicht mehr berücksichtigt werden.
Bei Fehlen dieser Nachträge erachtet der AG die
vorliegende Leistungsbeschreibung als ausreichend und
erwartet darüber hinaus keine weitere Vergütung.

Mit den Einheitspreisen ist, wenn in der
Leistungsbeschreibung nichts anderes gesagt ist, die
Lieferung oder Verbringung sämtlicher erforderlicher
Materialien frei Baustelle bzw. zur Deponie, sowie die
Baustelleneinrichtung inbegriffen.
Der AN hat dem AG den Nachweis der Überwachung
(Güteüberwachung) der zu liefernden Stoffe und Bauteile
entsprechend den betreffenden DIN-Normen und TÜV-
Zertifikate zu erbringen.

Ferner sind das Vorhalten aller Geräte und Werkzeuge,
sowie Ausführung der Arbeiten und alle
Sicherungsmaßnahmen nach den Vorschriften der Berufsgenossenschaft mit den Preisen abgegolten.
Sämtliche Angebotspreise sind somit die absoluten
Endpreise für die vollständige Leistung der
ausgeschriebenen Arbeiten. Die Angebotspreise sind
Festpreise.

Im Wortlaut der Leistungsbeschreibung dürfen
Streichungen, Änderungen und Ergänzungen nicht
vorgenommen werden. Sollten sie dennoch vorgenommen
werden, so sind sie ungültig und bleiben
unberücksichtigt.

Die Arbeiten sind nach den freigegebenen Zeichnungen
und den Angaben der örtlichen Bauleitung auszuführen.
Die dafür erforderlichen Zeichnungen und sonstigen
Unterlagen hat der AN rechtzeitig anzufertigen und
mind.
4 Wochen vor Baubeginn dem AG bzw. der Bauleitung zur
Prüfung/Freigabe vorzulegen.

Vor Beginn der Arbeiten/Erstellung Ausführungsplanung
hat der Auftragnehmer alle Maße in den an ihn
übergebenen Zeichnungen zu prüfen bzw. zu nehmen, wobei
er allein für deren Richtigkeit haftet.
Bei Abweichungen sind nach Rücksprache mit der
Bauleitung Anpassungen vorzunehmen.

Der Auftragnehmer hat sich vor Ausführung der Arbeiten
über die Lage von Leitungen, Kabeln Kanälen u. ä. beim
AG und bei den für die Ver- und Entsorgungsanlagen
zuständigen Trägern anhand der ausliegenden Bestandspläne und den dazu ergangenen Anweisungen zu
unterrichten.

Die im nachfolgenden Leistungsverzeichnis vorgesehene
Art der Ausführung ist als Vorschlag zu werten. Glaubt
der Bieter, die volle Verantwortung dafür nicht
übernehmen zu können, so hat er Gegenvorschläge zu
unterbreiten. Diese Gegenvorschläge, sowie Bemerkungen,
Zusätze und Änderungen zur Leistungsbeschreibung hat
der Bieter in einem gesonderten Begleitschreiben
aufzuführen und dort die dazugehörenden Preise
einzusetzen.

Notwendige Baubehelfe sind durch den Auftragnehmer
abzusichern und in den entsprechenden Positionen
einzurechnen. Eine gesonderte Vergütung erfolgt nicht.

Sämtliche Nachauftragnehmer aller Bauhauptgewerbe und
Planer/Fachplaner sind mit Angebotsabgabe durch den AN
zu benennen.

Während des Baugeschehens ist vom Baubetrieb ein
Bautagebuch zur wöchentlichen Vorlage beim
Projektleiter zu führen. Die im Bautagebuch enthaltenen
Angaben haben reinen Informationscharakter und
keinesfalls vertragsrelevante Erklärungen. Der AN wird
dem AG wöchentlich sowie nach Baufertigstellung eine
Kopie des Bautagebuches unentgeltlich übergeben und
übereignen.

Es wird festgelegt,  dass regelmäßig auf Aufforderung
des AG - 1 x wöchentlich - auf der Baustelle eine
Baubesprechung abgehalten wird, um den Stand und den
weiteren Fortgang der Arbeiten sowie erforderliche
Maßnahmen zu besprechen.

Es ist eine Dokumentation des Bauablaufes bis zur
Beendigung der Bauarbeiten aufzustellen. Dazu gehört
die Darstellung der Ausbildung des Bauwerkes selbst
sowie von Einzelheiten, die später nicht mehr sicht-
und prüfbar sind, insbesondere durch fotografische
Aufnahmen.

Für die Gewährleistung des Arbeitsschutzes, der
Sicherung des Arbeitsbereiches und der
Verkehrssicherheit ist der AN voll verantwortlich. Für
die Baustellensicherung und Verkehrssicherheit hat der
AN auch außerhalb der Arbeitszeit zu garantieren.
Sämtliche Bauarbeiten auf der Baustelle sind in der
Zeit von Montag bis Freitag, zwischen 7.00 Uhr - 18.00
Uhr durchzuführen.  Arbeiten außerhalb dem benannten
Zeitraum sind nur nach Abstimmung mit dem Bauherren
zulässig.

Der AN hat sich eigenverantwortlich mit sämtlichen
beauftragten NAN so abzustimmen, dass der zeitliche
Ablauf gewährleistet ist.

Alle zu beseitigenden Stoffe gehen in das Eigentum des
Auftragnehmers über und sind zu beseitigen. Bei
Abrechnung ist die Vorlage der amtlich bestätigten
Entsorgungs- und Deponiescheine / Wiegescheine
erforderlich. Der bei den Arbeiten des AN
anfallendeSchutt (Bauschutt, Verpackungsmaterial und
sonstige Abfälle) ist in Schuttbehältern des AN zu
sammeln. Der Schutt wird Eigentum des AN und ist zu
beseitigen. Der Nachweis der sach- und fachgerechten
Verbringung dieser Abbruchmaterialien ist zu erbringen.

Sämtlicher anfallender Bauschutt ist durch den AN eigenverantwortlich, gemäß Schadstoffregister- PRTR, zu entsorgen und kostenseitig einzuplanen.
Sämtliche Entsorgungswege sind vom AN
gemäß den geltenden Vorschriften entsorgen zu lassen
und zu dokumentieren. Für die Verladung des Aushubma- terials in die Container ist der AN verantwortlich.

Für die Baumaßnahme wird durch den AG eine
Informations- und Meldeordnung erstellt, welche durch
den AN und seine NAN zwingend einzuhalten ist.

Sämtliche für das Bauvorhaben herzustellende technische
Anlagen z.B. Lüftungsanlagen, Heizung,
Gebäudeautomation, etc.,  sind  mind. eine Woche vor
Abnahme in Probebetrieb zu fahren und 3 Monate nach
Abnahme einer Funktionsprobe mit einer ev. notwendigen
Nachjustierung der Anlage zu unterziehen. Wurden
während des Probetriebes Mängel festgestellt, so sind
diese abzustellen und der Probebetrieb ist erneut eine
Woche durchzuführen.
Durch den AN benannte Personen sind mit Fertigstellung
aller techn. Anlagen durch den GU einzuweisen.
Auftretende Funktionsstörungen an technische Anlagen
sind unverzüglich zu beheben.
Zusätzlich sind techn. Anlagen zur Gebäudekühlung im
ersten Sommerbetrieb
(bei mind. +25°C Tagesdurchschnitt an mind. 3
Folgetagen) nach Fertigstellung, in Abstimmung mit dem
Bauherren, einer Funktionsprobe mit einer ev.
notwendigen Nachjustierung der Anlage zu unterziehen,
Funktionsstörungen sind unverzüglich zu beseitigen.
Zusätzlich sind techn. Anlagen zur Gebäudeheizung im
ersten Winterbetrieb (bei mind. -5°C Tagesdurchschnitt
an mind. 3 Folgetagen) nach Fertigstellung, in
Abstimmung mit dem Bauherren, einer Funktionsprobe mit
einer ev. notwendigen Nachjustierung der Anlage zu
unterziehen, Funktionsstörungen sind unverzüglich zu
beseitigen.
Vorab genannte, zusätzliche Funktionsproben sind durch
den GU kostenseitig einzuplanen.
Folgende Leistungen sind einzukalkulieren:
- Nachweis der Funktionalität der installierten
Technik,
- Bereitstellung Personal für den Zeitraum des
Probebetriebes,
  einschl. An- / Abreise außer- halb des Zeitraumes der
Montagen/des
  regulären Bauablaufs
- Protokollierung der Ergebnisse
- bei Erfordernis Nachregulierung der Parameter und
Einstellwerte

Der AG bzw. der/die Nutzer des Bauvorhabens
beabsichtigen, für alle Maschinen bzw. technischen
Anlagen in eigenem Namen Wartungsverträge gemäß den
Vorschriften der Hersteller und des TÜVs abzuschließen.
Der AN verpflichtet sich, dem AG entsprechende
Wartungsverträge vorzulegen.

Der AN ist verpflichtet, Bedienungspersonal und
künftige Nutzer, Betreiber und Verwalter in die
Bedienung aller technischen Anlagen rechtzeitig vor
Abnahme und in ausreichendem Umfang einzuweisen.
Hierüber ist ein Protokoll zu fertigen. Bis zur
Einweisung hat der AN geeignetes Personal für die
Bedienung und Wartung auf seine Kosten zu stellen.

Der AN ist verpflichtet, sämtliche
Bedienungsunterlagen, Handbücher und
Vorschriften in deutscher Sprache für Betrieb,
Unterhalt und Wartung aller technischen Anlagen und
sonstiger wartungsbedürftiger Gebäudeteile spätestens 1
Woche vor Abnahme zu übergeben.

Soweit erforderlich, ist der AN verpflichtet,
technische Anlagen (z. B.: Wasserver- und -entsorgung,
Heizung, Sanitär, Lüftung, MSR-Anlagen) auch vor
Abnahme durch den AG in Betrieb zu nehmen und zu
warten. Die Gewährleistungsfrist beginnt jedoch erst
mit der Abnahme. Gleiches gilt für den
Gefahrenübergang.

Durch den AN ist eine Bemusterung durchzuführen und
rechtzeitig, 4 Wochen vor Erfordernis der Festlegungen
(Bestellungsfristen u. a.) dem AG als Bemusterungsmappe
vorzulegen
Es sind alle sichtbaren Oberflächen, Ausstattungen,
Armaturen, Fenster etc. zu bemustern. Hierbei ist ein
entsprechender Termin ist durch den AN zu organisieren,
unter Berücksichtigung diesbezüglicher Änderungswünsche
des AG oder der Bauleitung, und terminlich im Bauablauf
einzuplanen.
Die Gleichwertigkeit aller angebotenen Fabrikate durch
den An sind mit Angabe des Angebotes für alle Fabrikate
zu erbringen/vorzulegen, Abweichungen von der
Fabrikateliste sind durch den AN eindeutig
darzustellen.
Prüffristen für Ausführungs- und Werkplanungen betragen
4 Wochen, diese sind in die Terminplanung des GU zu
übernehmen.

Der GU hat mit Abgabe des Kostenangebotes dem AN ein
Bauablaufplan zu übergeben.
Im Bauablaufplan sind Meilensteine mit definierten
Bauzuständen als Grundlage für einen Zahlungsplan
anzugeben.
Weiterhin sind Zeiträume für den Anschluss der
Erschließungsmedien zu definieren.

Termine sind rechtzeitig mind. eine Woche vor
Realisierung (z. B. Verschließen von Bauteilen) durch
den AN dem AG / BL anzuzeigen und im Bauablauf
einzurechnen, damit Vorort die entsprechenden
Zustandsfeststellungen durchgeführt werden können.
Der AN verpflichtet sich mit Vertragsunterzeichnung zur
konsequenten Einhaltung der vom AG vorgegebenen
Bautermine. Kommt der AN seiner Leistungsverpflichtung
trotz Ermahnung durch die Bauleitung nicht nach, ist es
dem Bauherrn bzw. seinem Vertreter freigestellt,
kurzfristig Dritte mit Einsatz der nicht erbrachten
Leistung laut Terminplan zu beauftragen, die Differenz
zu den Herstellungskosten der Ersatzfirma trägt der
verursachende AN.

*Hinweis*
Zusätzliche Technischer Vertragsbedingungen (ZTV)
ZUSÄTZLICHE TECHNISCHE VERTRAGSBEDINGUNGEN

1 ALLGEMEINER TEIL

1.1 Geltungsbereich, Allgemeines

1.1.1
Diese Vorbemerkungen sind ZUSÄTZLICHE TECHNISCHE
VERTRAGSBEDINGUNGEN -
ZTV.

1.1.2
Bei Widersprüchen zu den ZTV gelten vorrangig die
Angaben im
Leistungsverzeichnis.
Bei Widersprüchen zwischen dem Leistungsverzeichnis und
der bei
Auftragsdurchführung maßgeblichen Zeichnung ist nach
den Zeichnungen
bzw. Plänen zu arbeiten; daraus entstehende Rechte des
Auftragnehmers
werden damit nicht eingeschränkt.
Der Besondere Teil dieser ZTV hat Vorrang vor dem
Allgemeinen Teil.

1.1.3
Die vom Auftragnehmer verwendeten Ausführungsunterlagen
müssen den
Freigabevermerk des Auftraggebers oder seines
Architekten tragen, um
Verwechslungen bei der Bauausführung zu vermeiden.
Ungültige Unterlagen
sind vom Besitzer entsprechend zu kennzeichnen und als
Beweismittel
aufzubewahren. Nicht freigegebene Unterlagen dürfen
nicht verwendet
werden. Dies entbindet den Auftragnehmer aber nicht von
seiner
Prüfungs- und Hinweispflicht. Diese bleibt unberührt.
Während der Dauer der Bauarbeiten muss der
Auftragnehmer die
Projektunterlagen einschließlich Leistungsbeschreibung
auf der Baustelle
zur Einsicht bereit halten.

1.1.4
Die Bauleistungen sollen den allgemein anerkannten
Regeln der Technik
entsprechen. Die Anwendung der angegebenen Normen
befreit nicht von der
Verantwortung für eigenes Handeln.
Sind bautechnische Regeln einzuhalten, so gilt
grundsätzlich die zum
Zeitpunkt der Abnahme in Kraft befindliche Vorschrift,
sofern diese
keinen eigenen späteren Gültigkeitsvermerk trägt. Für
die Preisbildung
gelten unabhängig davon die zum Zeitpunkt der
Angebotsabgabe gültigen
Vorschriften; ein Preisausgleich kann ggf. verlangt
werden.

1.1.5
Auch wenn die VOB/B nicht als Ganzes vereinbart ist,
gelten die
Abschnitte 2 (Stoffe, Bauteile) und 3 (Ausführung) der
Allgemeinen
Technischen Vertragsbedingungen (VOB/C). DIN 18300 ff.
haben Vorrang vor
DIN 18299 - Allgemeine Regelungen für Bauarbeiten jeder
Art .

1.1.6
Kurzbezeichnungen in den Ausschreibungstexten und
Leistungspositionen
entsprechen den in diesen ZTV angegebenen Normen. Bei
technisch
widersprüchlichen Angaben im Leistungsverzeichnis
zwischen Kurztext
(z.B. im AVA-Programm) und Langtext gelten die Angaben
im Langtext; das
gilt auch bei Angeboten.

1.1.7
Sofern mehrere Teile einer technischen Regel anzuwenden
sind, ist in der
Regel der Haupttitel zitiert. Werden Teilausgaben
zitiert, so ist der
zitierte Teil Ausführungsgrundlage. Die Auflistung von
Normen erhebt
keinen Anspruch auf Vollständigkeit und listet nur
geänderte und
zusätzliche Technische Regeln zur VOB/C auf.

1.1.8
Erkennt der Bieter, dass Leistungsbeschreibungen
unvollständig, nicht
eindeutig oder technisch nicht richtig sind, so soll er
- ohne
befreiende Wirkung für den Ausschreibenden - eine
Klärung herbeiführen.

1.1.9
Individuelle Vereinbarungen haben Vorrang und sind an
keine Form
gebunden, soweit nichts anderes vereinbart ist.

1.1.10
Mit seiner Unterschrift unter sein Angebot erkennt der
Auftragnehmer an,
dass diese Regelungen Vertragsbestandteil werden.

1.2 Stoffe, Bauteile

1.2.1
Werden für einzubauendes Material Gütenachweise gemäß
den
Rechtsvorschriften, DIN-Bestimmungen oder
Vertragsunterlagen gefordert,
so gelten diese auch dann als erbracht, wenn ein
Überwachungsvermerk
eines zugelassenen Instituts oder einer amtlichen
Einrichtung auf den
Baustoffen oder der Verpackung oder dem Lieferschein
angebracht ist.

Die ggf. in eingeführten Technischen Baubestimmungen
geforderten
Kennzeichnungen werden davon nicht berührt.

1.2.2
Wird in der Leistungsbeschreibung ein Fabrikat mit dem
Zusatz "oder
gleichwert" vorgegeben, so ist die Gleichwertigkeit als
Mindestforderung
zu verstehen.

Gleichwertigkeit im Sinne der Leistungsbeschreibung
bedeutet, dass die
geforderten technischen Parameter (z.B. Maße, Leistung,
physikalische,
chemische und biologische Eigenschaften), die
Schadensbeständigkeit und
die Nutzungsdauer durch das angebotene Fabrikat
eingehalten werden.
Kriterien der Prüfung und Zulassung müssen in ihrer
Gesamtheit erfüllt
sein. Vorgeschriebene Prüfungen durch Rechts- oder
Verwaltungsvorschriften oder nach DIN- oder EN-Normen
müssen nachweisbar sein.

Ist ein Fabrikat nach dem Zusatz "oder gleichwertig" in
den vorgesehenen
Freiraum für "Angebotenes Fabrikat: ....." vom Bieter
nicht eingetragen,
so gilt im Falle der Auftragserteilung das vom
Auftraggeber eingetragene
Fabrikat als vereinbart. Die Gleichwertigkeit ist auf
Verlangen ggf.
durch Prüfzeugnisse, Prospekte, Muster oder anderweitig
darzulegen.

1.2.3
Werden für nicht genormte Erzeugnisse
Gebrauchstauglichkeitsnachweise
verlangt und kann für eingebaute Erzeugnisse ein
solcher Nachweis nicht
erbracht werden, gilt das als Fehler der Werkleistung.
Referenzen können
in diesem Fall den Nachweis nicht ersetzen.

1.2.4
Sind Zulassungsbescheide nachzuweisen, so sind sie als
Ganzes mit den
dazugehörigen Anlagen - jedoch ohne Prüfprotokolle -
vorzulegen.
Teilkopien genügen den Anforderungen nicht.
Einzelzulassungen müssen auf
den Namen des Herstellers ausgestellt sein.
Die Nachweise der Prüfungen sind entsprechend dem
Baufortschritt zu
übergeben.

1.2.5
Liegen für einzubauende oder zu liefernde Stoffe oder
Bauteile keine
Normen oder individuelle Zulassungen vor, so ist für
den sachgemäßen
Einsatz von den Herstellerangaben auszugehen. Diese
sind auf Verlangen
nachzuweisen.

1.2.6
Der Auftragnehmer ist grundsätzlich verpflichtet,
bauseitig geliefertes
oder vorgesehenes Material auf die Verwendbarkeit zur
Herstellung eines
mangelfreien Werkes zu prüfen. Die Pflichten des
Auftraggebers werden
damit nicht eingeschränkt.

1.3 Ausführung

1.3.1
Der Wortlaut des vom Auftraggeber übergebenen
Leistungsverzeichnisses
ist als Grundlage der Leistungserbringung verbindlich.
Das gilt auch
dann, wenn der Auftragnehmer Kurzfassungen verwendet.

Werden vom Bieter einzelne Positionen oder Abschnitte
des
Leistungsverzeichnisses als technisch mangelhaft
angesehen, ist er im
gegebenen Rahmen seines Fachgebietes und unter
besonderer
Berücksichtigung der Hinweise in VOB Teil C
verpflichtet, Bedenken
anzumelden. In diesem Fall ist er auch berechtigt, nach
Möglichkeit ein
Nebenangebot vorzulegen. Eintragungen in das
Leistungsverzeichnis über
die dort geforderten Angaben hinaus sind unzulässig.

Punkt 1.3.1 Absatz 1 behält seine Gültigkeit solange,
bis der
Auftraggeber etwaigen Nebenangeboten zugestimmt hat.

1.3.2
Ist der Auftragnehmer zur Anmeldung von Bedenken
verpflichtet, so muss
er auch auf die nachteiligen Folgen aufmerksam machen.
Das gilt
insbesondere für die in der Leistungsbeschreibung und
in den Plänen
vorgesehenen Konstruktionen, Arbeitsweisen, Systeme,
Stoffe und
Fabrikate.

1.3.3
Über die Ausführung von Alternativpositionen bzw.
Wahlpositionen ist
rechtzeitig eine Vereinbarung zu treffen.

1.3.4
Eventual- oder Bedarfspositionen dürfen grundsätzlich
nur mit Zustimmung
oder Genehmigung des Auftraggebers bzw. dessen
Bauleitung ausgeführt
werden. Die gesetzlichen Regeln der Geschäftsführung
ohne Auftrag werden
davon nicht berührt.

1.3.5 Abfallbeseitigung

Eigenes Restmaterial, Verschnitt, Bruch,
Verpackungsmaterial,
Strahlmittel und dergleichen sind vom Auftragnehmer
kostenlos zu
beseitigen. Die einschlägigen allgemeinen und
kommunalen Vorschriften
über die Entsorgung von Sonderabfall sind zu beachten.

Die Entsorgung von Abfällen, Abbruchmassen und
Bauschutt umfasst die
Verwertung entsprechend den Vorschriften, Satzungen des
Abfallverwertungsbetriebes bzw. der Gemeinde und
behördlichen Auflagen.
Das Sortieren, Zwischenlagern und getrennte Laden und
Transportieren ist
danach in den Preis einzukalkulieren. Das gilt
entsprechend für die
Trennung nach
- Wertstoffen
- Wiederverwertbarem Abfall
- Deponierbaren Abfällen

Abfall im Sinne von Nr. 4.1.12 DIN 18299 aus dem
Bereich des
Auftraggebers besteht aus Stoffen, die vor Durchführung
der Bauarbeiten
mit dem Bauwerk oder der baulichen Anlage körperlich
verbunden waren.
Die Grenze von 1 m3 bezieht sich auf einen Auftrag, bei
mehreren Losen
eines Auftrages auf ein Los (Fachlos).
Ist Abfall aus dem Bereich des Auftraggebers von mehr
als 1 m3 zu
entsorgen, kann der Auftragnehmer verlangen, dass die
Entsorgung
abzüglich der Deponiegebühr als Festpreis und die
Deponiegebühr in der
zur Zeit der Deponierung gültigen Höhe zum Nachweis
abgerechnet wird. In
diesem Fall muss der Bieter neben dem Gesamtpreis eine
Splittung
vornehmen und dem Angebot beilegen.

Der Nachweis über die ordnungsgemäße Entsorgung kann
verlangt werden.

1.3.6 Gerüste

Werden Gerüste bauseits bereitgestellt, so können sie
unter der
Voraussetzung der Verkehrssicherheit vom Auftragnehmer
auf eigene Gefahr
benutzt werden. Müssen vorhandene Schutzvorrichtungen
zur Ausführung der
Arbeiten entfernt werden, so sind diese nach Beendigung
der Arbeiten
vorschriftsgemäß wiederherzustellen.
Für das Aufrechterhalten der Betriebssicherheit ist der
jeweilige Nutzer
verantwortlich.

Gerüste sind sauber zu halten (Schmutz, Staub,
Bauschutt) und
arbeitstäglich zu reinigen; dabei ist die Fassade vor
Staub und Wasser
zu schützen. Sie sind grundsätzlich in dem Zustand zu
übergeben, in
welchem sie übernommen worden sind. Die für diese
Arbeiten anfallenden
Kosten sind Bestandteil der Preise.

Das Anbringen von Schwenkarmaufzügen u. dgl. darf nur
an den dafür
vorgesehenen Punkten und nach Abstimmung mit dem
Aufsteller der Gerüste
oder mit der Bauleitung erfolgen.

1.3.7 Baustelleneinrichtung

1.3.7.1
Sofern keine gesonderten Positionen ausgeschrieben
sind, sind die Kosten
für die nicht vom Auftraggeber gestellte
Baustelleneinrichtung in die
Preise einzubeziehen.

1.3.7.2
Die Beleuchtung der Arbeitsplätze ist Bestandteil der
Baustelleneinrichtung.

1.3.7.3
Durch die Benutzung von Räumen als Unterkunft oder
Baustofflager dürfen
die Arbeiten anderer Gewerke nicht behindert werden.

Die Lagerung feuergefährlicher Stoffe bedarf einer
ausdrücklichen
Zustimmung der Bauleitung.

Nach Aufforderung durch den Auftraggeber sind benutzte
Räume innerhalb
von drei Werktagen besenrein zu räumen.

1.3.7.4
Die Standorte für folgende Baumaschinen und Geräte sind
mit der
Bauleitung des Auftraggebers oder in deren Ermangelung
mit diesem selbst
abzustimmen:
- Kräne und Krananlagen (außer Mobilkräne)
- Mischeinrichtungen und Silos
- Fördereinrichtungen und Aufzüge

Bei Turmdrehkranen ist dazu die maximale Höhe,
Ausladung und Abstützlast
anzugeben. Das gilt auch, wenn ein noch nicht
bestätigter
Baustelleneinrichtungsplan vorliegt.

1.3.7.5
Durch Verbrennungsmotoren angetriebene Maschinen sind
so aufzustellen,
dass die Fassade nicht verschmutzt wird.

1.3.7.6
Die Kosten für die Ausstattung der Tagesunterkünfte für
den eigenen
Bedarf sind in die Preise einzurechnen. Für den
Verschluss von Lager-
und Arbeitsplätzen sowie evtl. bereitgestellter Räume
hat der
Auftragnehmer selbst zu sorgen.

1.3.7.7
Wird der Auftragnehmer als Generalunternehmer tätig, so
obliegt ihm die
Kontrolle über den täglichen Verschluss der Bauobjekte
bzw. der
Baustelle, soweit sie in seinem Auftragsbereich liegen.

1.3.7.8
Das Heranführen der Ver- und Entsorgungsleitungen für
die
Baudurchführung zu und von den durch den Auftraggeber
kostenlos
bereitgestellten Anschlüssen zählt zur
Baustelleneinrichtung.
Gleichfalls gehört dazu - sofern vom Auftragnehmer zur
Abrechnung als
notwendig angesehen - das Bereitstellen von Messsätzen
und deren
Anmeldung und Abmeldung beim Versorgungsunternehmen.

1.3.7.9
Der Auftraggeber stellt für den Auftragnehmer kostenlos
im Rahmen der
baustellenbedingten und aus den Vergabeunterlagen
ersichtlichen
technischen Möglichkeiten den für die
Baustelleneinrichtung
erforderlichen Platz rechtsmängelfrei zur Verfügung.

1.3.7.10
Werden durch Fahrzeuge des Auftragnehmers oder seiner
Erfüllungsgehilfen
öffentliche Straßen, Wege und Plätze infolge der
Bauarbeiten
verschmutzt, sind sie unverzüglich im Rahmen der
Verkehrssicherung zu
reinigen; diese Arbeit gehört zu den Nebenleistungen.

1.3.7.11
Alle Baustellentransporte, auch vertikal, sind vom
Auftragnehmer in
eigener Regie durchzuführen und bei Erfordernis mit den
anderen
Baubeteiligten abzustimmen, falls vorhandene
Fördermittel und Hebezeuge
mit benutzt werden sollen. Der Auftraggeber gewährt
Unterstützung im
Rahmen seiner Pflichten.

1.3.8 Vorleistungen des Auftraggebers

Zur Baudurchführung werden vom Auftraggeber u.a.
kostenlos
bereitgestellt:
- eine Anschlussstelle für Baustrom und Bauwasser,
- die Ausführungspläne, sofern sie nicht zum
Leistungsumfang des
Auftragnehmers gehören,
- die erforderlichen Genehmigungen, sofern sie nicht
vom Auftragnehmer
zu erbringen sind,
- die Absteckung der Hauptachsen der Gebäude und
baulichen Anlagen sowie
mindestens zwei Höhenbezugspunkte in unmittelbarer Nähe
der
durchzuführenden Bauarbeiten. Bei Ausbauarbeiten werden
mindestens zwei
Höhenpunkte pro Geschoss und Gebäude angegeben.

1.3.9 Vorgaben zur Ausführung

Ist im Leistungsverzeichnis vorgegeben, auf welche
Weise die Leistung zu
erbringen ist, so ist der Auftragnehmer daran gebunden.
Grundsätzlich hat der Auftragnehmer die technologische
Ausführung seiner
Arbeiten selbst zu wählen. Dabei ist Rücksicht auf die
anderen
gleichzeitig oder anschließend tätigen Gewerke sowie
ggf. erbrachte
Vorleistungen zu nehmen.

1.3.10 Toleranzen

Für Toleranzen der Vorleistungen anderer Gewerke sowie
für die
Qualitätsbeurteilung der abzunehmenden Leistung gelten
grundsätzlich DIN
18201 und 18202, soweit nichts anderes vorgeschrieben
wurde.

1.3.11
Nach Auftragserteilung hat der Auftragnehmer dem
Auftraggeber
unverzüglich die für seine angebotenen Erzeugnisse
erforderlichen
bauseitigen Leistungen zu übermitteln. Die dazu ggf.
notwendigen Pläne
sind rechtzeitig zu übergeben. Die Leistungen sind bei
Bedarf
rechtzeitig abzurufen und auf technische Richtigkeit
gemäß den Belangen
des Auftragnehmers zu kontrollieren.

1.3.12
Durch Rechts- oder Verwaltungsvorschriften oder
technische Normen
geforderte Abnahmen sind durch den Auftragnehmer
rechtzeitig bei den
zuständigen Behörden oder staatlich anerkannten
Prüfstellen zu
beantragen, falls das nicht Angelegenheit des Bauherrn
ist.
Technische Abnahmen beinhalten die Überprüfung des
Liefer- und
Leistungsumfangs sowie die Funktionskontrolle.

1.3.13
Bedienungsanleitungen und Montageanleitungen für
technische Anlagen und
Pflegeanweisungen für Einbauteile sind bei Abnahme
beweissicher als
Nebenleistung zu übergeben.

1.3.14
Bauteile aus eigenen oder fremden Leistungen, die
bereits Endprodukte
darstellen, sind - soweit erforderlich - besonders zu
schützen. An ihnen
dürfen keine Kennzeichen, Beschriftungen u. dgl.
angebracht werden.
Sind bei der Ausführung der Arbeiten Verschmutzungen zu
erwarten, so
gehören - unbeachtlich der jeweiligen
Vergütungsregelung (Nebenleistung,
Besondere Leistung) - die gewerksüblichen Maßnahmen zur
Vermeidung zu
den Pflichten des Auftragnehmers, auch wenn diese nicht
ausgeschrieben
sind. Die Vergütung erfolgt gemäß DIN 18299 ff.

1.3.15 Unvollständige Leistungsbeschreibung

Der Auftragnehmer hat auch bei unvollständiger
Leistungsbeschreibung die
erforderlichen Leistungen zu erbringen, welche zu einem
mangelfreien
Werk mit der vereinbarten Beschaffenheit führen. Sein
Recht auf
Mehrpreisforderung wird dadurch nicht eingeschränkt.
Ein Verschulden des
Auftraggebers oder des Architekten bei
Vertragsabschluss oder in
Vorbereitung des Vertrages wird damit ebenso wie
Schadensersatzansprüche
des Auftragnehmers nicht ausgeschlossen.

1.3.16 Anpassung der Ausführung

Der Auftragnehmer verpflichtet sich, nach
Auftragserteilung das Projekt
den tatsächlichen Gegebenheiten bzw. eventuellen
baulichen Änderungen
der Baustelle anzupassen. Alle Einzelheiten des
Projektes,
Dimensionierung, Maße usw. sind auf ihre
Übereinstimmung mit dem Bau
laufend zu überprüfen. Die Verantwortung des
Auftraggebers wird damit
nicht eingeschränkt.

Erstellt der Auftragnehmer Ausführungszeichnungen und
sonstige
Unterlagen, so ist er für diese gegenüber dem
Auftraggeber
verantwortlich. Sie sind vom Auftraggeber oder den von
ihm beauftragten
Personen zu genehmigen oder zu bestätigen. Durch seine
Unterschrift
übernimmt der Auftraggeber keine Verantwortung für die
technische
Funktionsfähigkeit, sondern gibt nur sein
Einverständnis.

1.3.17 Arbeiten im Bestand, Baureparaturen

Festgestellte Abweichungen von der Bestandsaufnahme mit
notwendiger
Änderung der Planung oder der Leistungsbeschreibung
sind dem
Auftraggeber unverzüglich mitzuteilen. Daraus folgende
Leistungen, die
zur Herstellung des Gebrauchswertes erforderlich sind,
hat der
Auftragnehmer auf Verlangen des Auftraggebers mit
auszuführen, wenn sein
Betrieb auf derartige Leistungen eingerichtet ist.

-Bei Arbeiten in bewohnten oder genutzten Gebäuden und
baulichen Anlagen
ist die Verkehrssicherung ständig zu gewährleisten.
-Müssen Rettungswege zeitweilig blockiert werden, ist
das mit der
Bauleitung abzustimmen.
-Lärmintensive Arbeiten sind nach Möglichkeit außerhalb
der gesetzlichen
Ruhezeiten durchzuführen.
-Auf Treppen darf kein Material gelagert werden.
-Absperrungen, Abdeckungen und Schutzvorrichtungen sind
im
erforderlichen Umfang in jeder Bauphase herzustellen,
ständig zu
kontrollieren und zu warten. Insbesondere ist der
mögliche Zugriff von
Kindern zu Maschinen und Material weitgehend zu
verhindern.
-Anpflanzungen sind zu schützen.
-Der Abwurf von Baumaterial oder Bauschutt ist
untersagt.
-Der Staubschutz ist so weit wie technisch und
wirtschaftlich möglich zu
gewährleisten.
-Selbst verursachte Verunreinigungen sind laufend zu
beseitigen.
-Geöffnete Fenster sind gegen Sturm zu sichern und nach
Arbeitsschluss
zu schließen. Kondenswasser auf Fensterbrettern ist
laufend zu
beseitigen.

1.4 Preisinhalte und Preisbildung

1.4.1
Der Einheitspreis des Angebotes ist maßgebend. Das gilt
auch dann, wenn
das Produkt aus Menge und Einheitspreis fehlerhaft ist
(z.B. aufgrund
von Rechen- oder Eingabefehlern).

1.4.2
Sämtliche Einzelpreise sind Nettopreise. Die
Umsatzsteuer ist gesondert
am Ende des Angebots auszuweisen.

1.4.3
Werden im Teil 3 - Ausführung - des Besonderen Teils
dieser ZTV
Forderungen erhoben, so sind diese grundsätzlich nur
von technischer
Bedeutung und besagen nichts zu Rechten und Pflichten
der
Vertragspartner bezüglich der Vergütung damit im
Zusammenhang stehender
Leistungen und Lieferungen, soweit im Einzelnen nichts
anderes
vorgesehen ist.

1.4.4
Durch die vereinbarten Preise werden alle Leistungen
abgegolten, die
nach der Leistungsbeschreibung, den Besonderen
Vertragsbedingungen, den
Zusätzlichen Vertragsbedingungen, den Zusätzlichen
Technischen
Vertragsbedingungen, den Allgemeinen Technischen
Vertragsbedingungen für
Bauleistungen und der gewerblichen Verkehrssitte zur
vertraglichen
Leistung gehören.

Macht der Auftragnehmer Mehrforderungen gegenüber dem
abgegebenen Preis
geltend, sind diese substantiiert darzulegen und zu
begründen. Auf
Verlangen ist dazu die Kalkulation offenzulegen. Eine
Vergütung bestimmt
sich gegebenenfalls nach den Grundlagen der
Preisermittlung für die
vertragliche Leistung und den besonderen Kosten der
geforderten
Leistung.

1.4.5
Zwischenlagerungskosten werden nicht gesondert
vergütet, es sei denn,
sie werden durch unvorhergesehene Entscheidungen oder
Maßnahmen des
Auftraggebers oder seiner Erfüllungsgehilfen
verursacht.

1.4.6
In Übereinstimmung mit DIN 1961 §2 werden
Stundenlohnarbeiten nur
vergütet, wenn sie als solche vor ihrem Beginn
ausdrücklich vereinbart
werden.

Die Nachweise über die Stundenlohnarbeiten müssen
Angaben enthalten zu:-
Art der ausgeführten Leistung
- Ort und Datum sowie die Dauer der Arbeiten (mit
Uhrzeitangabe)
- Anzahl der eingesetzten Arbeitskräfte
- Materialverbrauch
- bei Maschinen- und Kfz-Einsatz Angaben zum Typ

Stundenverrechnungssätze für den Einsatz von
Baumaschinen, Geräten und
Fahrzeugen enthalten sämtliche Aufwendungen, wie
- Kosten für Bedienungspersonal
- Kosten für Verbrauch von Betriebsstoffen und Energie
- Vorhaltung
- Reparaturkosten
- indirekt zurechenbare Kosten

Der jeweilige Verrechnungssatz gilt für das auf der
Baustelle
befindliche Objekt vom Zeitpunkt des Einsatzes einschl.
technisch
bedingter Wartezeiten und notwendiger ständiger
Besetzung mit
Bedienungspersonal.

Die Zeiten für An- und Abtransport werden zusätzlich in
Ansatz gebracht,
wenn sie nicht in anderen Positionen bereits enthalten
sind und wenn die
Maschinen, Geräte und Fahrzeuge überwiegend nach
Stunden
vereinbarungsgemäß abzurechnen sind.

1.4.7
In die Preise sind grundsätzlich alle Aufwendungen und
Kosten
einzubeziehen, die sich aus der Einhaltung der
allgemein für Bauarbeiten
sowie für das Gewerk geltenden
Unfallverhütungsvorschriften ergeben,
soweit sie keine Besonderen Leistungen darstellen.

1.4.8
Materialpreise - sofern im Leistungsverzeichnis
gefordert - gelten frei
Baustelle abgeladen.

1.4.9
Werden Stoffe oder Bauteile geliefert, die im
Leistungsverzeichnis nicht
aufgeführt sind, so werden hierfür Preise, kalkuliert
gemäß VOB/B, § 2
Nr. 5 und Nr. 6 Abs. 2 vergütet.

1.4.10
Gebühren für Patentanwendungen, Lizenzen und
Franchising sind mit dem
Preis grundsätzlich abgegolten.

1.4.11
Die durch in Rechts- oder Verwaltungsvorschriften oder
vereinbarten
technischen Normen geforderten Prüfungen der
geschuldeten Leistung
entstandenen Kosten und Gebühren sowie Revisionspläne
gelten als
Nebenleistung, sofern sie nicht in den ATV der VOB/C
oder in den
Vorschriften selbst als Besondere Leistungen
ausgewiesen sind. Zu den
Prüfungen in diesem Sinne gehören:
- Eignungsprüfungen
- Eigenüberwachung
- Fremdüberwachung
- Kontrollprüfungen, sofern vorgeschrieben oder
vereinbart

Die Kosten für andere oder aus eigenem Ermessen
erfolgte Prüfungen trägt
grundsätzlich der Auftraggeber. Die Kosten für
Schiedsuntersuchungen
trägt, ggf. anteilig, die unterliegende Partei.

1.4.12
Ist für Normelemente oder -bauteile eine allgemeine
statische Berechnung
Bestandteil des Preises und ist sie auf Verlangen
vorzulegen oder - als
Kopie - auszuhändigen, so gehört dieses zu den
Nebenleistungen.

1.4.13
Konstruktions- und Ausführungspläne, die nur für das
vom Bieter
angebotene Erzeugnis bzw. Fabrikat gelten bzw.
erforderlich sind, sind
in den Preis einzurechnen, falls es nach den ATV der
VOB/C keine
Besonderen Leistungen sind. Dazu gehört auch das
Maßnehmen auf der
Baustelle zwecks Erarbeitung dieser Pläne.

1.4.14
Für die Terminologie der Preisvereinbarungen und
Preisnachweise gelten
im Zweifel die Begriffe der KLR Bau - Kosten- und
Leistungsrechnung der
Bauunternehmen.

1.5 Abrechnungshinweise

1.5.1
Für Leistungen, die bei Weiterführung der Leistungen
nicht mehr
einsehbar sind, für zu beseitigende Bauteile, Bewuchs
u. dgl., hat der
Bieter rechtzeitig eine gemeinsame Feststellung zu
beantragen. Diese
Zustandsfeststellung gilt nicht als rechtsgeschäftliche
Abnahme.

1.5.2
Für den Fall, dass auf der Baustelle keine getrennte
Erfassung des
Verbrauchs von Strom und Wasser (einschließlich der
Abwassergebühren)
erfolgt, wird der gemessene Verbrauch nach den in den
Vergabeunterlagen
enthaltenen Anteilen auf die beteiligten Auftragnehmer
umgelegt.

1.5.3
Bei Rückbau- und Demontagearbeiten gelten die
Aufmaßbestimmungen für das
Herstellen des Werkes sinngemäß.
Es ist grundsätzlich nach fester Masse aufzumessen. Ist
das nicht
möglich, soll zuvor ein Umrechnungsfaktor vereinbart
werden.
Hilfsweise gelten als Umrechnungsfaktoren:
- Bauschutt, der bei Roh- und Ausbauarbeiten anfällt :
0,82
- Abbruchmassen Mauerwerk oder Beton : 0,68

Sperrige Materialien, die die Bildung eines
Umrechnungsfaktors nicht
zulassen, werden nach m3 Containerinhalt abgerechnet.
Im Zweifel gelten
die Abrechnungsbestimmungen der zugelassenen Deponie
für nicht direkt
aufmessbare Abfälle.

1.5.4
Ist der Materialverbrauch zum Nachweis abzurechnen, so
wird der
tatsächliche Verbrauch einschließlich Verschnitt,
Streu- und
Bruchverluste berechnet. Nicht mehr vom Auftragnehmer
verwertbare Klein-
und Restmengen können in dem Fall zusätzlich berechnet
werden.

1.5.5
Aufmaße sind, falls zum Nachweis erforderlich, ggf.
durch Skizzen,
Angabe des Gebäudeteils, der Raumnummer o.ä. zu
belegen. Sie sind
baubegleitend vorzunehmen.

1.5.6
Bei der Abrechnung der Leistungen sind die gleichen
Positionsnummern wie
im Leistungsverzeichnis zu verwenden.
Erfolgt die Abrechnung durch Austausch von
elektronischen Datenträgern,
muss die Vergleichbarkeit der Positionsnummern auf
einfache Weise
gegeben sein.

*Hinweis*
Urkalkulation
Die dem Angebot zugrundeliegende Urkalkulation des
Auftragnehmers ist nach
Auftragserteilung in einem versiegeltem Umschlag beim
Auftraggeber zu hinterlegen.
Bei evtl. Nachträgen und Streitigkeiten kann im Beisein
mindestens eines Vertreters des Auftraggebers und des
Auftragnehmers Einsicht genommen werden.
Nach erfolgter Einsichtnahme ist der Umschlag wieder zu
schliessen und zu versiegeln.

#### Titel 1.1 Baustelleneinrichtung

**1.1.1 Baustelleneinrichtung**
*** Pauschalposition
Leistungsumfang

Herrichten von erforderlichen Baustraßen, Lager- und
Arbeitsplätze

Auf- / Abbau und Vorhaltung von Mannschafts-, Werkzeug-
und Sanitärcontainern in ausreichender Größe und Anzahl

notwendige Geräte, Werkzeuge und Hilfsmittel

Aufstellen, Vorhalten und Benutzung der für die Baumaßnahme erforderlichen Krane,
Krantypen und -größen sind vom Auftragnehmer
festzulegen,

Aufstellen, Vorhaltungen und Abbauen eines Bauzaunes,
entsprechend den örtlichen Gegebenheiten,
einschl. Zugänge / Tore,

Material-Vorhaltekosten

Lohn- und Personalkosten

alle sonstigen Kosten, die der Auftragnehmer zur
ordnungsgemäßen Durchführung der Bauaufgabe zu
erbringen hat,

Verkehrssicherungsmaßnahmen insbesondere der
Verkehrswege auf und vor dem Grundstück, im Gebäude,
Zufahrten, Bürgersteigen etc., einschl. Säuberung,
Schneeberäumung usw.,
für eine ausreichende Wegebeleuchtung ist zu sorgen;

Beantragung von erforderlich Straßen- und Gehwegsperrungen bei den zuständigen Behörden, einschl. der
anfallenden Gebühren,

Während der gesamten Bauzeit aufgetretene Beschädigungen an Nachbar- oder öffentlichen Grundstücken,
Straßen, Gehwegen etc. sind nach Fertigstellung der
Arbeiten unverzüglich zu beseitigen,

Ebenso sind die Nachbargrundstücke an der Grenze
absolut zuverlässig und unfallsicher für die gesamte
Bauzeit bis zur Übergabe zu schützen.
Maßgeblich sind ebenso die Forderungen des Amtes für
öffentliche Ordnung, der Bauberufsgenossenschaften und
sonst mitwirkender Behörden, Amtsstellen und Körperschaften.

alle zur Erbringung der nachfolgend aufgeführten
Bauleistungen,  einschl. evtl. erforderlicher
Winterbaumaßnahmen,

Baustelleneinrichtungsplan, welcher mit dem AG
abzustimmen ist,

Anschlüsse für Bauwasser und -strom,
jeweils in ausreichender Anzahl und Dimensionierung,
Standorte und Übergabepunkte sind mit dem AG
abzustimmen,
Die Verbrauchkosten für Bauwasser und Baustrom sind
vom Auftragnehmer zu übernehmen..
Menge: 1,000 Psch

#### Titel 1.2 Gerüstarbeiten

**1.2.1 Gerüstarbeiten**
*** Pauschalposition
Leistungsumfang

Auf- und Abbau sämtlicher für die Ausführung der
nachstehend aufgeführten Bauleistungen erforderlichen
Flächen-, Fassaden-, Raum-, Trag- und Schutzgerüste,
sowie Innengerüste,
einschl. erforderlicher Abplanungen und Schutznetze,
Überbauungen über Eingängen, Durchfahrten, Balkone etc.

Vorhaltung über den gesamten, technologisch notwendigen
Ausführungszeitraum,
Menge: 1,000 Psch

#### Titel 1.3 Gebäudereinigungsarbeiten

**1.3.1 Gebäudereinigungsarbeiten**
*** Pauschalposition
Leistungsumfang

Komplette Bauendreinigung (Feinreinigung) des
Gebäudekomplexes
nach Abschluß der Baumaßnahme
für Objektübergabe an den AG,
entsprechend den einschlägigen Richtlinien
des Baureinigungsgewerbes
und Herstellervorgaben für die eingebauten Materialien,
insbesondere
- der Bodenbeläge, einschl. Fußleisten bzw. Sockel,
- Keramischer Beläge auf Wand und Boden,
- der Fenster und Verglasungen (innen und außen),
  einschl. Rahmen, Glas, Beschlägen, inneren und
  äußeren Fensterbänken,
- Innen- und Außentüren, mit deren Beschlägen,
- Heizkörper incl. deren Anbindungen
- Sichtbare Teile von Lüftungsanlagen,
- offen verlegte Installationsleitungen
  einschl. sämtlicher Zubehörteile,
- der Revisionstüren und -klappen,
Der Abfall wird Eigentum des AN und ist zu beseitigen.
Reinigungsmittel nach Abstimmung mit AG,
Menge: 1,000 Psch

#### Titel 1.4 Stundenlohnarbeiten

*Hinweis*
Bei Ausführung außervertraglicher Leistungen im
Stundenlohn, welche nur auf Anordnung oder mit
Zustimmung des Auftraggebers auszuführen sind,
werden nachstehend angebotene

V e r r e c h n u n g s ä t z e

gegen Nachweis vergütet.

Anzubieten sind für die jeweilige Arbeitskraft
Verrechnungssätze, in denen unaufgegliedert
- Lohn- und lohngebundene Kosten
- betriebliche Gemeinkosten
- Baustellengemeinkosten (einschl. Fahrkosten zur
  Baustelle)

Zuschläge für Überstunden (Mehrarbeit, Nacht-, Sonn-
und Feiertagsarbeit sind in die Verrechnungssätze nicht
einzubeziehen, sondern gesondert nachzuweisen.

Der Umfang der im Einzelfall zu erbringenden Leistungen
wird bei der Anordnung festgelegt.
Beschäftigt der Bieter bei einer der nachstehenden
Lohn- bzw. Berufsgruppen keine Arbeitskräfte, hat er
dies anzugeben und statt dessen den Einsatz möglichst
gleichwertiger Arbeitskräfte anzubieten.

**1.4.1 Stundenlohn Vorarbeiter**
*** Bedarfsposition ohne GB
Für evtl. erforderliche Arbeiten,
die nicht im Leistungsverzeichnis erfaßt sind
und gegen Nachweis zur Ausführung kommen,
werden berechnet für: Vorarbeiter
Menge: 1,000 h

**1.4.2 Stundenlohn Facharbeiter**
*** Bedarfsposition ohne GB
wie vorbeschrieben, jedoch

berechnet für:  Facharbeiter
Menge: 1,000 h

### Bereich 2 Containeranlage/Gebäude

*Hinweis: Leistungsumfang*
Bei den ausgeschriebenen Leistungen handelt es sich um
das Aufstellen einer 1-geschossigen Containeranlage bestehend aus 2 aneinander gereihten, fest und dicht verbundenen Containern.

Diese Containeranlage dient zur temporären
Unterbringung von bis zu 4 Mitarbeitern

Nutzung: Pausen- und Umkleideräume mit notwendigen Sanitäranlagen gem. beiliegender Planung.

Der Wasser-, Abwasser- und ELT - Anschluss
aus dem Niederspannungsnetz werden bauseitig durch den AG gestellt.

Vorlage eines Standsicherheitsnachweises
auf Basis eines typengeprüften
Standsicherheitsnachweises
oder ein Prüfbericht eines anerkannten Prüfingenieurs
über gleiche die Konstruktionen auf Grundlage der
bereitgestellten Unterlagen 4 Wochen vor
Aufstellung liefern.
Prüffähigen Standsicherheitsnachweis,
als Typenstatik,
auf Grundlage der bereitgestellten Unterlagen
erstellen, liefern und bei der Montage bereithalten.
Bauwerk:
Eingeschossige Containeranlage gemäß
Beschreibung und Planunterlagen

Prüffähige Tragwerksplanung als Typenstatik.
Alle Unterlagen sind in prüffähiger Ausfertigung
zweifach dem AG vorzulegen.

Bauseitige Vorgaben:
-Lageplan,
-Entwurfszeichnungen
-Ansichten und Schnittzeihnungen

Hinfracht der kompletten Containeranlage inklusive Entladung
einschl. notwendiger Straßensperrungen
Komplette Montage der Containeranlage incl.
Kranstellung gem. Grundrissplan mit Sekundärdach.
Incl. Niveau-Ausgleich mit Stahlunterlegplatten.
Maximaler Höhenunterschied 0,2 cm auf bauseitig
hergestelltem Streifenfundamenten,
Öffnungen, Aussparungen für alle Medien- und Haus- und
Versorgungsanschlüsse herstellen und nach Installation
der Medien- und Haus- und Versorgungsanschlüsse
fachgerecht, witterungsbeständig, wasserdicht, gasdicht
verschließen.

#### Titel 2.1 Ausführungsbeschreibung

**2.1.1 Ausführungsbeschreibung Hochbau**
*** Pauschalposition
Leistungsumfang

Beschreibung der Containeranlage gem. beiligenden
Plänen und Brandschutzkonzept-/Brandschutznachweis

Allgemeine Konstruktion Container:
Rahmen:
kaltgeformte Stahlprofile 2,5 bis 3,0mm
Stahlgüte: S-235 und S-355
Außenlackierung: nach RAL
Oberflächenbearbeitung:
Sandstrahlung, einschichtiger Polyurethan-Anstrich
Ecksäulen:
Aus kaltgewalzten 3-5 mm starken Stahlprofilen
Stahlgüte S-350GD+Z275 (EN10346),
Flankenabmessung 152/210mm.
Ausstattung: 8 Stück Eckbeschläge
Regenrinnen im Dachrahmen
Ohne Staplertaschen
Dachfläche als Satteldach (Sekundärdach)
aus einem geeigneten, profiliert ausgesteiften
Flächenmaterial z.B. Trapezblech mit
Antidröhnbeschichtung.
Verlegt auf geeigneter Unterkonstruktion aus Metall,
kraftschlüssig mit der Basiskonstruktion verbunden,
gegen Abheben gesichert, herstellen und liefern.
Die Leistung erfolgt einschließlich aller notwendigen
Rinnen, Abläufe, Fallrohre und Standrohre bis zu den
eingebrachten Grundleitungen.
Durchdringungen durch das Sekundärdach sind möglichst
gering zu halten und bei Bedarf so zu dichten, dass ein
Eindringen und Aufstauen von Niederschlag auf den
Containerdecken unterbleibt.

Dachaufbau:
Bituminöses Abdichtungssystem
auf Container-Tragkonstruktion
mit mehrseitigem Gefälle
entsprechend Planvorlage,
bestehend aus Voranstrich,
Dampfsperrre,
EPS-Dämmung (WLF 035),
2lg., bestehend aus
Grunddämmung (h= 80 mm) und
Gefälledämmung (h= i.M. 120 mm)
2lg. bituminöse Bahnendichtung
durchwurzelungsfest,
oberseitig mit Naturschiefereinstreuung,
Wärmedämmung und Dachabdichtung
sind an angrenzenden, aufgehenden Bauteilen
hochzuführen und fachgerecht anzuschließen,

einschl. Untergrundvorbereitung und
fachgerechter Ausführung der Anschlüsse
angrenzenden Bauteilen und Einbauten,
wie Oberlichtern, Attiken, Aufkantungen,
haustechnische Einbauten etc.,
Das Dach ist für Wartungszwecke betretbar auszubilden.

Bodenaufbau:
Verzinkte Bodenquerträger mit eingelegtem Blindboden
aus verzinktem Flachblech, ca. 0,70mm stark.
Spanplatte V 100, 10 - 22 mm stark, auf Längs- und
Querträgern ausgelegt und verschraubt, durch die
darunter liegende Dampfbremse (PE Folie 0,2mm in Bahnen
verlegt).
Isolierung Mineralwolle, nicht brennbar

Außenverkleidung (Gebäudehülle):
Verzinktes Profilblech, 0,60 - 0,70 mm stark, 10mm
Sickentiefe aufgeschraubt auf Stahlträgerkonstruktion.
Isolierung Mineralwolle, nicht brennbar,
(Vorhangfasse in gesonderter Position beschrieben)

Wandbekleidungen / Vorsatzschalen / Verkofferungen
Innenbereich

Einfach- und Doppelmetallständerwände,
Wandstärken gem. Planunterlagen,
freistehende Wandvorsatzschalen
und Verkofferungen,

beidseitig 2lg. mit gipsgebundenen Bauplatten,
(d= 2x12,5 mm) beplankt,
Flure und Gemeinschaftsbereiche
mit erhöhter Härte und Oberflächenfestigkeit

Nass- und Feuchträume mit feuchtraumgeeigneten
gipsgebundenen Bauplatten

Verspachtelung der für Anstrich bzw. Tapete
vorgesehenen Wandflächen
in Qualitätsstufe Q 3 gemäß IGG-Merkblatt 2,

einschl. Herstellen von Wandöffnungen
für Türen, Revisionsöffnungen etc.,
Einbau von Revisionsklappen und Holzrücklagen
entsprechend Vorgaben Technische Ausrüstung
und Einrichter,

Kantenschutzprofile an sämtlichen Ecken und Kanten,
Dauerelastische Verfugung im Bereich sämtlicher
Bauteilanschlüsse und Einbauteile,

Gipskartondecken, glatt
Innenbereich

1lg. mit GK-Bauplatten beplankt,
in feuchtigkeitsgefährdeten Bereichen
Beplankung mit imprägnierten Bauplatten,

Verspachtelung der Deckenflächen
in Qualitätsstufe Q3 gemäß IGG-Merkblatt 2,

mit GK-Deckenschotts im Deckenzwischenraum,
zur Begrenzung des Deckenabschnitte,
in feuerhemmender Ausführung,

Wand- und Deckenbeläge

Wandbeschichtungen im Innenbereich
Wandflächen mit Farbanstrich
Einbauorte:  entsprechend Raumbuch

Untergrundvorbereitung -
Teil- bzw. Vollspachtelung,
einschl. entsprechender Grundierung,
Strukturloser Wandbelag
dimensionsstabil, rissüberbrückend,
reißfest, spannungsarm,
vollflächig verklebt,
einschl. Untergrundvorbereitung,
scheuerbeständiger Dispersionsanstrich
(Farbton lt. Raumbuch bzw. Planungsunterlagen)
auf Sichtbeton-, Putz- und Gipskartonflächen,
sowie Flächen mit vorbeschriebenem Vliesgewebe,
Silikatanstrich
(Farbton lt. Raumbuch bzw. Planungsunterlagen)
auf Sichtbeton-, Putz- und Gipskartonflächen,
in Sanitär- und Naßbereichen,
dauerelastische Verfugung im Bereich sämtlicher
Bauteilanschlüsse und Einbauteile,

Fliesenbeläge
Einbauorte:  WB/WC und DU/WC
  entsprechend Raumbuch

Wandfliesen,
Feinsteinzeug, seidenmatt glasiert,
Format:  20 x 20 cm bis 30 x 60 cm
Farbton: unifarben,
  Hauptflächen weiß,
  Teilflächen entsprechend Planvorgabe
  (Muster ist dem AG rechtzeitig
  vor Einbau zur Prüfung und Freigabe
  vorzulegen),
Verfugung: hellgrau

entsprechend Planvorgabe im Dünnbett
Türhoch, mit "Fugenschnitt" verlegt,
spritzwassergefährdete Bereiche zusätzlich mit
entsprechender Wanddichtung (flexible 2-K-Abdichtung),
einschl. entsprechender Dichtbänder und -manschetten,
einschl. Untergrundvorbereitung,
sämtlicher Fugen- und Eckprofile, Ausführung der
Anschlüsse
zu Einbauten (Fenster, Türen, Einrichtungen u.ä.) und
angrenzenden Bauteilen, sowie dauerelastische Verfugung
(Farbton entsprechend Fliesenfugen),

Bodenbeläge

a) PVC- Bodenbeläge
PVC-Belag (d= 2,5 mm),
Bahnenware
für intensive Nutzung geeignet,
stuhlrollengeeignet,
BStkl. B1,
rutschhemmend - R11,
Farbton gem. Raumbuch,
Verfugung mit Schmelzdraht
(Farbton passend zu Belag),

einschl. Untergrundvorbereitung,
vollflächiger Spachtelung und Ersteinpflege,
sowie fachgerechtem Anarbeiten
an angrenzende Bauteile und
im Belag befindliche Einbauteile,

Hartkern-Sockelleisten,
aus Hart-PVC, aluminiumverstärkt,
mit weichem Fuß,
an Rohbaukonstruktion fachgerecht befestigen,
einschl. sauberer Übergänge und Anschlüsse
sowie Schneiden der Ecken auf Gehrung,
Farbe: nach Wahl des AG
Höhe: ca. 80 mm

b) Fliesenbeläge
Einbauorte:  WB/WC und DU/WC
  gem. Planunterlagen und Raumbuch

Fußbodenfliesen,
Feinsteinzeug, seidenmatt glasiert,
Abriebgruppe IV,
Rutschfestigkeitsklasse R11/B,
im Dünnbett
Verfugung dunkelgrau,
Farbton: unifarben - hellgelb
  (Muster ist dem AG rechtzeitig
  vor Einbau zur Prüfung und Freigabe
  vorzulegen),
Format:  20 x 20 cm bis 30 x 60 cm

Bodenabdichtung (flexible 2-K-Abdichtung),
einschl. entsprechender Dichtbänder und -manschetten,
sowie Untergrundvorbereitung, Ausführung der Anschlüsse
zur Einbauten (Bodeneinläufe u.ä.) und angrenzenden
Bauteilen, sowie dauerelastische Verfugung
(Farbton entsprechend Fliesenfugen),

Fensterkonstruktionen

Türen und Fenster gem. beiligenden Plänen
Ausführung entsprechend Planunterlagen /
Ansichten, Ansichten

Grundkonstruktion
als hochwärmegedämmtes Fenstersystem,
mit Öffnungselementen, Festverglasungen
Aufteilung entsprechend Ansichten,
jeweils aus Kunststoffprofilen,
Wärmedurchgang Uw= 1,1 W/m²K,
Farbtöne:
Rahmen RAL 7016 anthrazitgrau
Flügel RAL 7016 anthrazitgrau
Fugendurchlässigkeit und Schlagregensicherheit
DIN EN 42 / EN 86 Beanspruchungsgruppe C,
Wärmeschutzverglasung
Wärmedurchgang
Energiedurchlaßgrad g= ca. 0,50,
im Bereich von Verkehrsflächen und in Brüstungsbereichen als Sicherheitsverglasung,
Fensterflügel
Anordnung und Öffnungsart gem. Ansichten,
Fensteroliven /-griffe aus Aluminium,

äußere Fensterbänke aus stranggepreßten
Aluminiumprofilen, durchlaufend,
Oberfläche eloxiert oder blank.
einschl. entsprechender Endkappen und "Schiebestücke",

Anschlüsse zum Baukörper
entsprechend bauphysikalischen Anforderungen,
d.h. Anforderungen aus Wärme-, Schallschutz
und Fugenbewegungen sind zu beachten,
Dampfdruckausgleich zur Außenseite,
Abdichten der Anschlussfuge mit spritzbarem
Fugendichtstoff,
Hinterfüllung der Anschlussfuge mit
geschlossenzelligen, nichtsaugenden
Fugenhinterfüllbändern,
Abdeckwinkel aus Aluminiumblech,
ein- und mehrfach gekantet,
oberflächenfertig beschichtet wie vor,

Rolladen- und Sonnenschutz

Einbauorte: Fenster FE-01

Außenraffstore-Anlagen
als Einzel- und Gruppenanlagen,
mit elektrischen Antrieb,
Einzelgrößen gem. Planunterlagen,
Lamellen, ca. 80 mm breit,
konkav-konvex gewölbt,
beidseitig randgebörtelt,
aus Aluminium, einbrennlackiert,
Farbton: silber
einschl. Kantenlackierung und Spezialstanzung
für Arretierung der Leiterkordel,
oberste Lamelle verstärkt und mit Kunststofföse,
Behang fährt geschlossen ab und waagerecht auf,
einschl. Ober- und Unterschienen,
sowie Wendestange und - rolle aus Aluminium
Stegbänder mit Leiterkordel und Aufzugsbänder
aus Polyester,
Windsicherung durch polyamidummantelte
Stahldrahtlitze (d= 3,3 mm),
an Oberschiene befestigt,
durch alle Lamellenstanzungen und die
Unterschiene laufend,
Aluminium-Spannwinkel (Aluminium natur)
mit Spannvorrichtung am Fenster oder
Wand befestigt,
Antrieb durch wartungsfreies Kegelradgetriebe,
Übersetzung auf Behanggröße abgestimmt,
mit eingebauter Bremse,
Antrieb in den Aufzugs- und Wenderollen geführt,
Wechselstrom-Kopfleisten-Induktionsmotor
mit Konus-Federdruckbremse (selbstnachstellend),
wartungsfreiem Planetengetriebe, sowie
mit Thermoschutzschalter und Abschaltfühler,
VDE-geprüft, Schutzart P 54 nach DIN 40050,
Bedienung über vollautomatischen Elektroantrieb,
Unter- oder Aufputzschalter,
für Heben, Senken und Wenden,
untere Anschlagsbegrenzung durch im Motor
eingestellte Spindel,
oberer Anschlag durch Abschaltfühler,

Bei Raffstore-Anlagen in Rettungswegen muss das Öffnen
im Brand- / Notfall jeweils manuell mit einer
entsprechenden
Notkurbel gewährleistet sein !
Dem AG sind die entsprechenden Kurbeln in ausreichender
Anzahl zu übergeben.

Raffstore-Blenden

Blende, kastenförmig,
an Fenster/Containerkonstruktion hinter
Vorhangfassade befestigt,
einschl. entsprechender Endkappen,
Blendentiefe und Blendenhöhe entsprechend Erfordernis,

Sonnenschutzzentrale

Die Sonnenschutzzentrale verwaltet bis zu 64
Steuerkanäle
und verfügt über vorkonfigurierte Steuerungsprogramme
für Sonnenschutz, Lüfter, Fenster, Beleuchtung sowie
Heiz-
und Klimageräte. Mit der integrierten
Lamellennachführung
kann der Lamellenwinkel der Sonnenschutzanlagen
automatisch dem Sonnenstand angepasst werden.
Die Kommunikation der Steuergeräte erfolgt über den
climabus. Die Bedienung der Zentrale erfolgt über
Glassensortasten mit Multifunktionsdrehrad und großem
5,7 Zoll Grafikdisplay.
Der Anschluss an einen bauseitigen PC erfolgt über eine
USB-Schnittstelle. Die Bedienung und Parametrierung
kann sowohl über den PC als auch über das Bediengerät
erfolgen. Die Parameterdaten können manuell auf
SD-Karte gespeichert oder über den angeschlossenen PC
ausgelesen und per E-Mail übertragen werden. Das
System verfügt über einen GLT-Eingang, der von einem
potentialfreien Öffnerkontakt der bauseitigen GLT oder
BMZ angesteuert werden kann (Schaltaktor 6M230
erforderlich). Durch den Einsatz von optional
erhältlichen Tableau Interfaces lassen sich zusätzliche
GLT-Kontakte aufschalten. Das System kann die zwei
Szenarien-Modi "Urlaub" und "Abwesenheit" verwalten.
Für beide Modi können bestimmte Parameter programmiert
werden.

Wetterstation

Mit der kompakten Wetterstation  werden über Sensoren
folgende Wetterdaten erfasst: Windgeschwindigkeit,
Windrichtung, Sonnenintensität getrennt für 4 Himmelsrichtungen, Niederschlag, Eis und Außentemperatur.
Sie verfügt über eine beheizte Sensorfläche für
Niederschlag und Eis und einen separaten Klemmraum für
den Anschluss der climabus Leitung sowie einen DCF-77
Empfänger für Funkuhr Empfang.
Die ermittelten Daten werden über den climabus (RS 485)
an die Zentrale digital übermittelt. Die Wetterstation
kann wahlweise an Wand, Decke oder Mast montiert
werden.

Anlagen liefern und funktionsfertig montieren,
einschl. aller erforderlichen Steuer- und
Bedienelemente,
Kleineisenteile, Verbindungs- und Befestigungsmittel,
sowie sämtlicher Anschluß- und Nebenarbeiten,

Eingangsanlagen / Außentür

Grundkonstruktion
als hochwärmegedämmtes Türsystem,
mit Öffnungselementen,
Aufteilung entsprechend Ansichten,
jeweils aus thermisch getrennten Aluminiumprofilen,
Rahmenmaterialgruppe 2.1,
pulverbeschichtet,
Farbton:
Rahmen RAL 7016 anthrazitgrau
Flügel RAL 7016 anthrazitgrau
Fugendurchlässigkeit und Schlagregensicherheit
DIN EN 42 / EN 86 Beanspruchungsgruppe C,
Wärmedurchgang Uf= 1,3 W/m²K,
Schallschutzklasse 3,

Wärmeschutzverglasung
Wärmedurchgang Ug= 1,0 W/m²K,
Energiedurchlaßgrad g= ca. 0,50,
im Bereich von Verkehrsflächen und in Brüstungsbereichen als Sicherheitsverglasung,

Türflügel
mit Obentürschließer,
Sicherheitsschloß (ET1, PZ-vorgerichtet),
mit Panikfunktion,
Drücker- bzw. Wechselgarnitur
jeweils aus Edelstahl,

Anschlüsse zum Baukörper
entsprechend bauphysikalischen Anforderungen,
d.h. Anforderungen aus Wärme-, Schallschutz
und Fugenbewegungen sind zu beachten,
Dampfdruckausgleich zur Außenseite,
Abdichten der Anschlussfuge mit spritzbarem
Fugendichtstoff,
Hinterfüllung der Anschlussfuge mit
geschlossenzelligen, nichtsaugenden
Fugenhinterfüllbändern,
Abdeckwinkel aus Aluminiumblech,
ein- und mehrfach gekantet,
oberflächenfertig beschichtet wie vor,

Innentüren

Holztüren
einflügelig,
(siehe Türliste / Raumbuch),
Holz-Voll- oder Röhrenspantürblätter,
gefälzt,
Oberfläche schichtstofffurniert,
Dekorfarbe gemäß Türliste
Fabrikat: Resopal o.glw.
Stahl-Umfassungszargen, zweiteilig,
für Einbau in Massiv- und Trockenbauwände,
Oberfläche pulverbeschichtet,
Farbton Rahmen RAL 7016 anthrazitgrau
Farbton Flügel: RAL 7035 lichtgrau
Schloß PZ-vorgerichtet,
wenn erforderlich Bodendichtung absenkbar,
Drücker- und Wechselgarnituren,
aus Edelstahl, mit Türdrücker und Rosette
Fabrikat:  FSB Modell 1107 o.glw. in Form und
Beschaffenheit
Türen teilweise selbstschließend
gem. Türliste / Raumbuch,
mittels Obentürschließer nach DIN EN 1154 mit
Freilauffunktion,
silberfarbig,

WC- und Naßraumtüren

(siehe Türliste / Raumbuch),
feuchtraumgeeignet,
Holz-Voll- oder Röhrenspantürblätter,
gefälzt,
Oberfläche schichtstofffurniert,
Dekorfarbe gemäß Türliste
Fabrikat: Resopal o.glw.
Stahl-Umfassungszargen, zweiteilig,
für Einbau in Massiv- und Trockenbauwände,
Oberfläche pulverbeschichtet,
Farbton Rahmen RAL 7016 anthrazitgrau
Farbton Flügel: RAL 7035 lichtgrau
Schloß PZ-vorgerichtet oder WC-Garnituren,
wenn erforderlich Bodendichtung absenkbar,
Drücker- bzw. WC-Wechselgarnituren
aus Edelstahl, mit Türdrücker und Rosette
Fabrikat:  FSB Modell 1107 o.glw. in Form und
Beschaffenheit

Fensterbänke innen

Innere Fensterbänke, d= 30 mm,
Hochdruck-Schichtstoffplatten,
wasser- und hitzebeständig, kratzfest,
verleimt auf Spanplatten,
Vorderkante eckig,
Oberflächen: Oberseite und Vorderkante
HPL-Schichtstoff, d= 0,7 mm,
Farbton: RAL 7035 lichtgrau
einschl. passender Kunstoff- Abschlußprofile und
Stoßverbinder
im Bereich von sichtbaren Schnittflächen
(Farbton passend zu Schichtstoff-Oberfläche)
einschl. dauerelastischer Verfugung,
Menge: 1,000 Psch

**2.1.2 Ausführungsbeschreibung Vorhangfassade**
*** Pauschalposition
Leistungsumfang

gem. Planunterlagen

Vorhangfassade- Systemfassade

Erstellen der Werkplanung für nachfolgende
Vorhangfassade, einschl. sämtlicher tragenden und austeifenden Bautile, auf Grundlage der vom AG übergebenen Planunterlagen
(Ausführungs- und Detailzeichnungen).
Erstellung prüffähiger, statischer Berechnungen/Einzelstatik oder Übergabe einer Systemzulassung,

Die erforderlichen Unterlagen sind dem AG rechtzeitig
(mind. 1 Woche vor Fertigung) zur Prüfung und
Bestätigung in schriftlicher Form (2-fach) vorzulegen.

einschl. Untergrundprüfung und Untergrundvorbereitung,
Wärmedämmplatten aus Steinwolle nach EN 13162,
mit schwarzer Glasvlieskaschierung auf der Außenseite,

Bemessungswert der Wärmeleitfähigkeit 0,035 W/m*K,
nichtbrennbar nach DIN 4102,
Euroklasse A1 nach EN 13501-1,
gem. Herstellervorschrift
mit einem vergüteten, mineralischen Klebemörtel
auf klebegeeigneten Untergrund vollflächig kleben,
Platten im Verband planeben und press gestoßen,
Offene Fugen mit Dämmstoff ausfüllen,
Zusätzliche Verdübelung gemäß separater Position,
Untergrund: Beton/ Porenbetonmauerwerk
Plattendicke: 10 cm

Faserzement- Fassadenplatten, als hinterlüftete Verkleidung,

einschließlich Alu-Unterkonstruktion und Wärmedämmung, auf justierbarer Aluminium-Unterkonstruktion,
je nach statischer Erfordernis aus stranggepressten Profilen,

sämtliche korrosionsgeschützte Befestigungsmittel mit farbbeschichteten Alu-Fassadennieten und Festpunkthülsen (Fix- und Gleitpunktsystem),

thermische Trennung zwischen Wandkonsole und Container, Isolator mind. 5 mm dick.

Wärmedämmung zwischen den Wandwinkelstützen an den Untergrund befestigt.

Fassadenplatten mind. 6mm dick, nach statischer Erfordernis,
Einzelplattengrößen in verschiedenen Abmaßen, einschl. sämtlicher notwendiger Zuschnitte, und aller notwendigen Vorbereitungsarbeiten,
einschl. Plattenauschnitte,

Fugen mit farbbeschichtetem Alu-Fugenband unterlegt.
Farbton: Anthrazitgrau oder Schwarz,

Fugenbreite: 8-10mm
Farbton: Standardfarbton- gemäß Farbpalette des AN
Plattenmaße/Plattenformate gemäß Ansichten
nicht sichtbare Befestigung der Fassadenplatten auf Unterkonstruktion,

Aluminium- Lüftungsprofil im Sockelbereich,
Profil für den unteren Sockelabschluss der Vorhangfassade,
aus stückeloxiertem, stranggepresstem Aluminium,
liefern und anbringen,
Befestigung an Unterkonstrution
Lüftungsquerschnitt mind. 50 cm2/m
Lochgröße max. 3mm

Aluminium- Lüftungsprofil im oberen Anschlussbereich

wie vorbeschrieben, jedoch:
Profil für den oberen Abschluss der Vorhangfassade
Befestigung an Unterkonstrution
Lüftungsquerschnitt mind. 50 cm2/m
Lochgröße max. 3mm

Herstellung Bauteilanschlüsse an bauseits montierter Tropfbleche und Alu- Fensterbänke,

wie vorbeschrieben, jedoch:
Profil für den oberen Abschluss der Vorhangfassade an Verblechungen,
Befestigung an Unterkonstrution
Lüftungsquerschnitt mind. 50 cm2/m
Lochgröße max. 3mm

Fenster- und Türleibungen sowie Stürze mit Faserzement-Plattenstreifen,
einschl. systemkonformes Ausbilden einer wind- und schlagregendichten,
bewegungsfähigen Systemanschlussfuge
an Fenster und Türen,
Wind- und Schlagregendichtheit
Einbau nach Vorgaben des Herstellers
Leibungstiefe:  10-12 cm

Herstellung von Eckausbildungen an Gebäudeaußenecken und Fenster- und Türleibungen sowie Stürze
Außenecken mit versetzter Schattenfuge
ohne Einbau von Abdeck- und Verkleidungsblechen,
Fugenbreite: 8-10mm

Verblechungen und Dachentwässerung

a) Verblechungen
Verblechung von Aufkantungen, Attiken, Gesimsen,
Wandanschlüssen etc.,
aus Aluminium (AlMgMn), DIN EN 485,
oberflächenfertig pulverbeschichtet,
Farbton entsprechend Planvorgabe,
Dicke entsprechend Erfordernis,
mehrfach gekantet gem. Planunterlagen,
Holz-Unterkonstruktionen, -Schalungen etc.
aus Nadelholz DIN 68365 (NH GK II),
mit zugelassenem und geprüften Holzschutzmittel
nach Prüfklasse P+Iv imprägniert,
entsprechend Planunterlagen,
auf Rohbaukonstruktion fachgerecht befestigt,
einschl. aller Kleineisenteile, Verbindungs- und
Befestigungsmittel,
sowie Herstellen der Steh- und Schiebefälze,
Befestigungen, Eckausbildungen, Abkantungen
und Anschlüsse an angrenzende Bauteile
(dauerelastische Verfugung),

b) Dachentwässerung
außenliegende Dachentwässerung,
über entsprechend dimensionierte Hängerinnen
(Kastenrinnen),
aus legiertem Zink DIN EN 988 / Titanzink,
Oberfläche walzblank,
Materialdicke nach Erfordernis,
einschl. Traufeinlaufblech, Rinnenendstücke,
Ablaufstutzen und -bögen, sowie Fallrohre
mit passenden Regenstandrohren
bzw. Freiendläufen,
Menge: 1,000 Psch

**2.1.3 Ausführungsbeschreibung Technische Anlagen**
*** Pauschalposition
Ausführungsbeschreibung

KGR 220 Öffentliche Erschließung

Für die Baumaßnahme werden bauseits folgende,
betriebsfertige Ver- und Entsorgungsleitungen gemäß
technischer Anschlussbedingungen der örtlichen Ver- und
Entsorger durch den AG hergestellt.
- Schmutzwasserentsorgung
- Trinkwasserversorgung
- Elektroversorgung
- Telekommunikation

KGR 410 Sanitär-Installation je Containeranlage
Abwasser-, Wasser-, Gasanlagen

Die Anzahl der Objekte bzw. Entwässerungsgegenstände
ist gemäß Entwurfsplanung komplett und betriebsbereit
einschließlich erforderlichem Zubehör anzubieten.
Die Dimensionierung und Ausführungsplanung hat
eigenverantwortlich zu erfolgen.
Es sind geräuscharme Armaturen und Objekte zu verwenden
und dieselben so einzubauen, dass Geräuschübertragungen
an den Baukörper ausgeschlossen sind.
411 Abwasseranlagen
Die Entwässerung aller Gebäude erfolgt über vorher
beschriebenes Regen- und Schmutzwasser-Trennsystem.
Schmutzwasser-Fall- und Sammelleitungen werden in
muffenlosem Gussrohr oder muffenlosem Kunststoffrohr
als Schallschutzrohr ausgeführt, für Anschlussleitungen
sind hochtemperaturbeständige PP-Abflussrohre
(HT-Rohre) zu verwenden.
Die Regenwasser-Dachentwässerung erfolgt durch
außenliegende Fallleitungen aus Zink, mit 1,5 m hohen
stoßfesten Gussstandrohren (im Lieferumfang AN) im
Übergangsbereich zur Grundleitung.
Alle Rohrleitungen erhalten ausreichende
Revisionsöffnungen, besonders an Umlenkungen und
sonstigen Einbauten. Die Verlegung der Fallleitungen
erfolgt gemäß Vorgabe der
Entwässerungs-Genehmigungsplanung innen. Alle
Fallleitungen und alle liegenden Sammelleitungen sind
schachtartig zu verkleiden. Auf Brand- und Schallschutz
nach Erfordernis ist besonders zu achten. Dem AN ist
freigestellt, die Fallleitungen außerhalb der Container
zu führen. Dann außen an den Containerwänden mit einer
wetterfesten Blechverkleidung (schachtartig) gedämmt
und mit Begleitheizung.

412 Wasseranlagen
Die Trinkwasserversorgung aller Gebäude erfolgt gemäß
KGR 200.
Nach der Liefergrenze des öffentlichen Versorgers sind
Druckminderer und Feinfilter sowie Wasserzählerplatte
einschließlich erforderlicher Armaturen und sonstigem
Zubehör vorzusehen.
Die Warmwasserbereitung erfolgt für die Container
mittels Frischwasserstation und Pufferspeicher im
Technikraum. Die Temperaturregelung der
Brauchwarmwassergruppen erfolgt heizungsseitig. Die
erforderlichen Warmwasser- und Zirkulationstemperaturen
60°C/55 °C sind durch geeignete Maßnahmen
sicherzustellen. Entsprechende thermische
Desinfektionsmaßnahmen sind in Form von
Legionellenschaltungen vorzusehen. Die
Wasserzapfstellen sind eigensicher sowie die
Warmwasserzapfstellen mit Verbrühschutz auszurüsten.
Es ist jeweils an zentraler Stelle je eine Absperrung
für Trinkwasser Kalt (TWK), Trinkwasser Warm (TWW) und
die Zirkulationsleitung (TWZ) vorzusehen. Die
Rohrleitungsführung erfolgt größtenteils in offener
Verlegung im oberen Wandbereich.
lle Fallleitungen und alle liegenden Sammelleitungen
Alle Steigleitungen und Anschlussleitungen an die
Objekte sind schachtartig zu verkleiden.
Auf entsprechenden Schallschutz ist zu achten. Alle
sichtbaren Leitungen sind nach DIN 2404 zu
kennzeichnen. Die Dämmung der Rohrleitungen hat nach
EnEV bzw. Trinkwasserverordnung zu erfolgen.
Vor Inbetriebnahme hat eine Trinkwasseruntersuchung
gemäß o14 der Trinkwasserverordnung zu erfolgen. Die
jeweils entfernteste Entnahmestelle in dem jeweiligen
Gebäude ist zu beproben.
Die Materialwahl und Ausführung sämtlicher Bauteile und
technischer Ausstattungen hat nach dem - bei Ausführung
- neuesten Stand der Technik und nach den jeweils
aktuell geltenden Normen, Vorschriften, Verordnungen,
Richtlinien sowie unter Berücksichtigung der örtlichen
Wasserqualität und des Versorgungsdruckes (3 bar) zu
erfolgen. Alle Rohrleitungen und Armaturen sind mit
Wärme-, Schwitzwasser- und Schallschutzdämmung nach
gültigen Vorschriften auszuführen. Bei sichtbar
verlegten, gedämmten Rohrleitungen ist eine geeignete
PVC-freie Ummantelung als Schutz gegen Beschädigungen
vorzusehen. Im Freien verlegte Leitungen sind außerdem
mit einer Rohrbegleitheizung gegen Frost zu schützen.
Für alle Armaturen sind original Freiflussventile aus
Rotguss zu verwenden. Kaltwasserrohre innerhalb von
Wänden bzw. Verkleidungen und vor der Wand sind so zu
verlegen und zu dämmen, dass Übertragungswärme nicht
stattfinden kann.
Alle Armaturen müssen an den sichtbaren Stellen
verchromt sein, nichtsteigende Spindeln, schraublose
Griffbefestigungen, Metallgriffe und dauerhafte
Spezialdichtungen für Kalt und Warm haben.
Entnahmearmaturen sind als Wasserspararmaturen mit
Wassermengenbegrenzung über den Hebelweg oder
Perlatoren auszurüsten. Weiterhin ist ein Verbrühschutz
vorzusehen.
Die Anzahl der Objekte bzw. Zapfstellen ist gemäß
Entwurfsplanung komplett und betriebsbereit
einschließlich erforderlichem Zubehör anzubieten.
Grundsätzlich ist die neueste Trinkwasserverordnung (TrinkwV)
Stand 24.06.2023 einzuhalten - daher ist gefordert, das das
Trinkwassernetz selbstständig alle 72 Std. gespült wird.
Hierfür sind die Leitungen durchzuschleifen und an den/ der
Endstelle(n) eine entsprechende Hygienearmatur vorzusehen

WC-Raum/Dusch-Raum jeweils bestehend aus:

2 Stck wandhängendes WC-Tiefspülbecken aus
Sanitärporzellan in Sanitärstandardfarben,
Wand-WC Tiefspüler
- Für Druckspüler
- Für UP-Spülkästen
Eigenschaften
- Tiefspül-WC
- Wandhängend
- komplett spülrandlos mit patentiertem
Spülstromverteiler
- Typ 1, Vollmenge 6 / 5 l, nach EN 997
- Spült mit 4,5 l
- 10 Jahre Nachkaufgarantie
Technische Eigenschaften
- Werkstoff: Sanitärkeramik
- Farbe: weiß
- Breite: 35,5 cm
- Höhe: 34,5 cm
- Tiefe: 54 cm
- Befestigung WC-Sitz: von oben oder von unten
Technische Eigenschaften
- Farbe:  weiß
- Werkstoff:  Sanitärkeramik
- Höhe:  34 cm
- Breite:  35,5 cm
- Tiefe:  54 cm
- Nettogewicht: 19,0 kg
liefern und montieren

angebotenes Fabrikat:

..........................................´

2 Stck. WC- Element, BH 112 cm,
mit UP-SPK 12 cm

Verwendungszwecke
- Für Trockenbau
- Für Wand-WCs mit Anschlussmaßen nach DIN EN 33
- Für 1-Mengen-, 2-Mengen- oder Spül-Stopp-Spülung

Eigenschaften
- Montage- und Instandhaltungsarbeiten am UP-
Spülkasten werkzeuglos
- Ausgerüstet mit Leerrohr für Wasserzuleitung zum
Anschluss von Dusch-WCs
- 25 Jahre Ersatzteilsicherheit

Technische Eigenschaften
- Berechnungsdurchfluss (l/s):  0.11 l/s
- Fließdruck (kPa):  10-1000 kPa
- Große Spülmenge Einstellbereich (l):  4.5 / 6 / 7.5 l
- Kleine Spülmenge Einstellbereich (l):  3-4 l
- Max. Wassertemperatur (Grad C):  25 Grad C
- Mindestfließdruck für Berechnungsdurchfluss (kPa): 50
kPa
- Spülmenge Werkseinstellung (l): 6 und 3 l
- B / Breite (cm):  50 cm
- H / Höhe (cm):  112 cm
- T / Tiefe (cm):  12 cm

zusätzlicher Lieferumfang:
- Wasseranschluss R 1/2", MF-fähig, mit integriertem
Eck- ventil und Handrad
- Bauschutz für Serviceöffnung
- 2 Schutzstopfen
- Anschlussset für WC, D 90 mm
- Anschlussbogen 90G aus PE-HD, D 90 mm
- Übergangsmuffe aus PE-HD, D 90 / 110 mm
- 2 Gewindestangen M12
- Befestigungsmaterial

angebotenes Fabrikat/Typ:

´......................................................

2 Stck Unterputz Spülkasten, Betätigung von vorne, zur
Montage in Trockenbau-Installationswand, 10 Liter
Tankvolumen, schwitzwasserisoliert, mit
Zweimengenspülung, einschließlich Installationswand mit
fertiger Oberfläche (wie Wand)
geräuscharmes hydraulisches Füllventil <17 db(A),
Schallschutz-Set für WC-Becken,

2 Stck WC-Sitz aus Kunststoff, weiß mit durchlaufender
Scharnierwelle aus Edelstahl mit Deckel
Eigenschaften
- WC-Deckel überlappend
- Eckiges Design
- gerade Deckelform
- Justierbare Scharniere, mit Madenschraube gesichert
- Leichte Reinigung durch integrierte, leicht erhabene
Sitzpuffer
Technische Eigenschaften
- Werkstoff:  Duroplast
- Farbe:  weiß
- Oberfläche:  glänzend
- Befestigung:  von oben
- Scharnierwerkstoff:  Messing verchromt
- Absenkautomatik:  ja
- QuickRelease-Scharniere:  nein
- Befestigungsabstand:  15,5 cm
- Nettogewicht:  2,800 kg
liefern und montieren

angebotenes Fabrikat:

..........................................´

2 Stck Betätigungsplatte mit 2-fach-Betätigung zum
Auslösen Spülmenge, Farbe: weiß
mit 2- Mengenspülung,
einschl. Befestigungsrahmen und -material
passend zum zuvor beschriebenen WC- Element

2 Stck. Montage bauseitiger WC-Rollenhalter aus Polyamid

2 Stck. Montage bauseitiger WC-Bürstengarnitur - Wandmontage

Waschtischanlage bestehend aus:

2 Stck. Waschtisch aus Sanitärporzellan in
Waschtisch aus aus Sanitärkeramik, Überlauf und
Hahnloch für Armatur durchstochen.
Eigenschaften
- Unterbaufähig
- Reduzierte Randhöhe
- Gerade Wandanbindung erlaubt mehr Ablagefläche auf
 der Hahnlochbank
- Modernes eckiges Design setzt klare Akzente
- 10 Jahre Nachkaufgarantie
Technische Eigenschaften
- Werkstoff:  Sanitärkeramik
- Farbe:  weiß
- Breite:  50 cm
- Höhe:  18,5 cm
- Tiefe:  40 cm
- Hahnloch:  mittig
- Überlauf:  sichtbar
- Befestigungspunkte:  2
Waschtisch liefern und montieren sowie mit Silikonfuge
wasserdicht zur Wand abschließen.

angebotenes Fabrikat/Typ:

.....................................................

2 Stck. Waschtischelement, BH 112 cm,
für Einlocharmatur

Verwendungszwecke
- Für Trockenbau
- Für Standarmaturen

Eigenschaften
- Befestigungsabstand Waschtisch 538 cm
- Befestigung für Anschlussbogen höhenverstellbar und
schallgedämmt
- Traverse Armatur höhen- und tiefenverstellbar

Technische Eigenschaften
- B / Breite (cm):  50 cm
- H / Höhe (cm):  112 cm
- T / Tiefe (cm):  7.5 cm

zusätzlicher Lieferumfang
- 2 Anschlusswinkel Rp 1/2" / R 1/2", MF-fähig
- 2 Schalldämmunterlagen
- 2 Dämmhülsen
- Anschlussbogen aus PE-HD, D 50 mm
- Dichtung D 44 / 32 mm
- 2 Gewindestangen M10
- Befestigungsmaterial

angebotenes Fabrikat/Typ:

´......................................................

2 Stck. Einhand- Waschtischbatterie DN15,
mit starrem Gußauslauf für Einlochmontage. Mit 35mm
Keramik-Kartusche, Chromoberfläche, Bedienungshebel aus
Metall, variabel einstellbarer Mengen-begrenzung
(einstellbare Mindestmenge 2,5 l/min), Mousseur,
Zugstangen-Ablaufgarnitur 1 1/4" und Schnell-Montage-
System.
Armaturengruppe I nach DIN4109
liefern und montieren

angebotenes Fabrikat/Typ:

..........................................´

4 Stck. Eckventile 1/2", verchromt

4 St. Röhrengeruchsverschluss (Metall) 1 1/4"

4 Stck. Verbrühschutz als Untertisch-Thermostat

2 Stck. Spiegel 60x80 cm, Sicherheitsglas
mit Garantiebelag, mit geschliffenen Kanten,
rechteckige Form, ohne Einfassung, einschl. Befestigung
mit verchromten Spiegelklammern, Schrauben und Dübeln.
Größe: 60x80 cm,
liefern und montieren

angebotenes Fabrikat/Typ:

.....................................................

2 Stck. Montage bauseitiger Drahtgitter-Papierkorb Edelstahl ca. 31 Liter -
Wandmontage

2 Stck. Montage bauseitiger Seifenspender
Wandmontage

2 Stck. Montage bauseitiger Papierhandtuchspender
Wandmontage

1 Stck. Duschbord/Becken mit Ablauf

1 Stck. Einhand-Duscharmatur  1/2", zur
Wandmontage
Duscharmatur DN15,
Chromoberfläche, Bedienungshebel aus
Metall, variabel einstellbarer Mengenbegrenzung
(einstellbare Mindestmenge 2,5 l/min),
höhenverstellbare Duschbrause mit Flex- Schlauchsystem, Länge mind. 1,20m,
Armaturengruppe I nach DIN4109
liefern und montieren

angebotenes Fabrikat/Typ:

..........................................´

Aufenthaltsraum  jeweils bestehend aus:

1 Stck. Einloch-Einhebelmischer mit Schwenkauslauf, für
die Montage auf Standausguss-Waschtischkombination

KGR 440 Elektro-Installation

Vorschriften, Richtlinien
- Gesetze Richtliniern Auflagen der Gemeinde-
Unfallversicherungsverbände (GUV)
-Arbeitsstättenverordnung, Arbeitsstättenrichtlinie
- Vorschriften der Telekom, Brekom;
- Unfallverhütungsvorschriften sowie einschlägige
gesetzliche und berufsgenossenschaftliche Bestimmungen;
- Vorschriften des Verbandes der Sachversicherer;
- Alle zutreffenden DIN-Normen, insbesondere DIN 18015,
Installation, DIN 5035,
Beleuchtung, DIN 67528, Außenbeleuchtung sowie
anerkannte Regeln der Technik;
- AMEV-Vorschriften
- VDE- Vorschriften, insbes. 0100, 0108, 0190 ff;
- Leitsätze und technische Grundsätze des Anschlusses
für Blitzableiterbau, ABB,
- Schulbaurichtlinie
- DIN V VDE V 0185, DIN VDE 0845,
von DIN VDE 0100 T443 und 534 und VdS 2031
- Vorschriften des EVU und deren TAB;
- Richtlinien der VDEW;
- Brandschutzkonzept
440 Starkstromanlagen
Die Einspeisung und die Versorgung des angeschlossenen
Gebäudes erfolgt bauseits über in Erde verlegte
Erdkabel -
Lieferumfang AG.
Das Einführen und Auflegen des Erdkabels erfolgt vom AN.
In der Einrichtung ist im Hausanschlussraum eine
Niederspannungs-Hauptverteilung durch den AN zu
installieren.
Die Zählung der verbrauchten elektrischen Energie
erfolgt dort an der Hauptverteilung. Die Zählung
erfolgt mittels einer Drehstromzählung.
Der Einsatz von Unterverteilungen ist dem AN
freigestellt.
KG443 Niederspannungsschaltanlagen
In den Elektroverteilungen werden
Überspannungsschutzeinrichtungen installiert.
Das Gebäude erhält eine Niederspannungshauptverteilungen.
Für Haupt- und Unterverteilungen sind 30 % Platzreserven
innerhalb der Schaltanlagen (Gehäuse) vorzuhalten.
Die Materialwahl und Ausführung sämtlicher Bauteile und
technischer Ausstattungen hat nach dem, bei Ausführung
neuesten Stand der Technik und nach den jeweil
aktuell geltenden Normen, Vorschriften, Verordnungen
und Richtlinien und den technischen
Anschlussrichtlinien(TAB) des Versorgers zu erfolgen.
Der Auftragnehmer ist für die Einhaltung der Vorgaben
und der normgerechten Erstellung des Gebäudes
verantwortlich.
Messprotokolle, Erklärungen des AN, Bescheinigungen vom
AN, Antragsstellungen bei Behörden und (Versorgungs-)
Institutionen und Überwachungsvereinen sind rechtzeitig
zur Verfügung zu stellen und mit den Bestandsunterlagen
abzugeben. Die Ausführungen sämtlicher Bauteile und
technischer Ausstattungen sind im Hinblick auf hohe
Betriebssicherheit und geringe Betriebskosten sowie
reversier- und reinigbar zu wählen. Die Technische
Ausrüstung ist in einer normalen, stabilen, robusten
Ausführung herzustellen und muss in allen Teilen
zeitgemäße Anforderungen erfüllen.
Die Dimensionierung und Ausführungsplanung, Werk-und
Montageplanung hat eigenverantwortlich gemäss
Vorschriftenlage, TAB und der vorgesehenen Nutzung als
Schule mit entsprechenden Gleichzeitigkeiten und
Spitzenbedarf zu erfolgen.
Richtlinien für die Ausführung von Verteilungen
Es dürfen nur fabrikneue Materialien und Betriebsmittel
verwendet werden.
Es sind nur Geräte mit abgedeckten Klemmen gemäß VDE
0106 Teil 100 (BGV A 2/VBG 4) zu verwenden.
Berührungsgefährliche Teile müssen fingersicher
ausgeführt werden. Sicherungen, Meldeleuchten,
handbetätigte Schaltgeräte und dergleichen sind so
anzuordnen, dass die Bedienung gefahrlos und ohne
Entfernung der Schutzabdeckung möglich ist.
Alle Abgänge von Automaten, Sicherungen, Schützen und
sonstigen Geräten, die von der Verteilung zu
Verbraucher, Taster usw. vor Ort geführt werden, sind
auf Reihen-, N-Trenn- und PE-Klemmen zu führen. Als
Abgangsklemmen dürfen nur Schaltanlagen - Reihenklemmen
zur Befestigung auf Tragschienen in kriechstromfester
Ausführung verwendet werden. Die einzelnen Stromkreise
und ihre Schutzeinrichtungen müssen eindeutig zu
unterscheiden sein. Sämtliche Steuerleitungen sind auf
Klemmen aufzulegen.
Sammelschienen und Verdrahtung sind mit VDE-Kennfarben
zu kennzeichnen.
Die Verdrahtung innerhalb der Verteilung ist mit
flexiblen Leitungsmaterial auszuführen. Der
Mindestquerschnitt beträgt hierbei 2,5 mm².
Die Verdrahtung erfolgt in Verdrahtungskanälen, mit
Kunststoffbändern gebündelt. Sogenannte X-Verdrahtung
ist nicht zugelassen. Verdrahtungen, die von der
Sammelschiene auf die Vorsicherungen führen und nicht
dem Querschnitt entsprechend abgesichert sind, sind
kurzschluss- und erdschlusssicher auszuführen.
Alle Verteilungen erhalten im oberen bzw. unteren Teil
über die gesamte Breite einen durchlaufenden Kabelraum
zum Rangieren der Kabeladern entsprechend dem
Kabelquerschnitt und der Anzahl der ankommenden und
abgehenden Kabel. Je nach Aufbau sind Befestigungseisen
zur Zugentlastung der ankommenden und abgehenden Kabel
vorzusehen.
Die Unterverteilungen werden in Abstell- und
Nebenräumen platziert. Alle Elektroverteilungen sind
verschließ- und verriegelbar ausgeführt (Türen mit
Halbprofilzylinder). Für Haupt- und Unterverteilungen
sind 30 % Platzreserven vorzuhalten.
Stromkreise für Beleuchtung und Schutzkontaktsteckdosen
und Geräteanschlüsse, Heizungsgeräte,
Elektroherde, Elektrokochgeräte, Lüftungsgeräte
erhalten jeweils getrennte eigene Absicherungen. Alle
Stromkreise werden mit Fehlerstromschutzschalter mit
einen max. Nennfehlerstrom von 30 mA geschützt.
Für Beleuchtungsstromkreise und
230V-Steckdosenstromkreise im Gebäude sind nur
Wechselstromkreise vorzusehen. Drehstromstromkreise für
Beleuchtung im Gebäude sind nicht zulässig, damit bei
Fehlern nicht die Beleuchtung großflächig ausfällt.
Die Stromkreise von Treppenräumen und
Außenbeleuchtungen sollen nach Möglichkeit auf
Elektroverteiler im EG geschaltet werden.
Alle Schuko-Steckdosen sind mit erweitertem
integriertem Berührungsschutz (Kinderschutz)
auszustatten.
Es dürfen maximal 15 Leuchten an einen Stromkreis mit
RCD (Fehlerstromschutzschalter) geschaltet werden. Es
dürfen nur Leuchten mit einen Ableitstrom von unter
1 mA verwendet werden.

444 Niederspannungsinstallationsanlagen
Schalterdosen, Abzweigdosen und Gerätedosen müssen
mindestens aus flammwidrigen Isolierstoffen bestehen;
sie müssen Schraubbefestigungen besitzen. Alle Geräte
sind mit Schraubbefestigung zu montieren.
Ausstattung der Räume und Bereiche siehe Pläne
Schalterprogramm für die Räume in stabiler
Feuchtraumausführung IP 44 oder höher.
Folgende Höhenmaße über Fertigfußboden sind in den
nicht Beh.- gerechten einzuhalten:
- Oberster Schalter, Taster usw. 1,10 m OKFFB
- Wand- und Putzsteckdosen 0,30 m OKFFB
- Steckdosen an Arbeitstischen 1,10 m OKFFB
Die Installationen der Geräte, Kabel und Leitungen soll
in den Räumen unter Putz erfolgen. Bei Montage der
Installationen in Möbeln oder Schrankwänden sind die
Maße und Höhen durch die Möbel vorgegeben, sonstige
Höhen für Geräteanschlussdosen, Schuko- und
Kraftsteckdosen nach Erfordernis. Installationsdosen in
den gemeinsamen Trennwänden angrenzender Räumen
müssen voneinander versetzt (etwa 30 cm) eingebaut
sein, um höhere Schallübertragungen zu vermeiden.
Die Kabel- und Leitungsinstallationen in Gebäuden sind
halogenfrei auszuführen. Zu beachten sind die VdS 2025
Kabel- und Leitungsanlagen sowie die Muster
Leitungsanlagen Richtlinie.
Die Materialwahl und Ausführung sämtlicher Bauteile und
technischer Ausstattungen hat nach dem - bei Ausführung
- neuesten Stand der Technik und nach den jeweils
aktuell geltenden Normen, Vor-schriften, Verordnungen
und Richtlinien und den technischen
Anschlussrichtlinien (TAB) des Versorgers zu erfolgen.
Der Auftragnehmer ist für die Einhaltung der Vorgaben
und der normgerechten Erstellung des Gebäudes
verantwortlich.
Die Ausführungen sämtlicher Bauteile und technischer
Ausstattungen sind im Hinblick auf hohe
Betriebssicherheit und geringe Betriebskosten sowie
reversier- und reinigbar zu wählen. Die Technische
Ausrüstung ist in einer normalen, robusten Ausführung
herzustellen und muss in allen Teilen zeitgemäße
Anforderungen erfüllen.
Kabel und Leitungsanlagen sind halogenfrei auszuführen.
Die Dimensionierung und Ausführungsplanung hat
eigenverantwortlich gemäß genannter Vorschriftenlage,
TAB und der vorgesehenen Nutzung als Schule mit
entsprechenden Gleichzeitigkeiten und Spitzenbedarf zu
erfolgen.
Durch die Leitungseinführungen darf die geforderte
Schutzart nicht unterschritten werden.
Brandschottungen von Kabel- und
Leitungsdurchführungen nach DIN 4102).
Für allgemeine bauaufsichtliche/baurechtliche
zugelassene Schottsysteme wird eine Güteüberwachung
verlangt. Diese ist bei Angebotsabgabe vorzulegen.
Alle Lieferung der geforderten Zulassungen und
Prüfungen sind Vertragsbestandteil.

Die Schaltung der Außenbeleuchtung, Wandleuchten, wird
über Dämmerungsschalter und Zeituhr möglich sein. Über
eine Steuerleitung zur Schule, NYY-J 5x2,5mm², ist für
die Außenlichtschaltung eine einheitliche Einstellung
vorzusehen.

Schukosteckdose
Zum Anschließen von elektrischen Verbrauchern.
Schlagfestes und schockgeprüftes Gehäuse.
Schalterdesign: Busch-Duro 2000® WDI
Produktname: Steckdose
Farbe: blau
Beschriftung: ohne
Beschriftungsfeld: Nein
Schutzart: IP44
Fabrikat: Busch-Jaeger
Typ: 2300 EWSI
oder gleichwertig

Fabrikat und Typ: '
...........................

445 Beleuchtungsanlagen
Die Beleuchtungsanlagen der Gebäude sind nach den
grundlegenden Anforderungen der DIN 5035, DIN EN
12464-1, EU-Verordnungen an Lampen und Leuchten und
Anforderungen an die Energie-Verbrauchskennzeichnung
von Lampen und Leuchten sowie sonstiger technischer
Normen auszulegen und mit energiesparenden
LED-Leuchtmitteln und energiesparender Steuerung
auszustatten.
Alle Beleuchtungskörper sind komplett mit den
erforderlichen Leuchtmitteln, notwendigen Zubehör und
Befestigungsmaterial zu liefern und betriebsfertig zu
montieren und anzuschließen. Die Leuchten müssen den
VDE- bzw. EN-Vorschriften entsprechen und die für die
Raumnutzung erforderliche Schutzklasse haben.
Leuchten müssen mit brummfrei sein,
Die Art und Ausführung der Leuchten und Lampen sind
jeweils mit dem AG abzustimmen und zu bemustern. Alle
Leuchten sind dem jeweiligen Deckensystem des
Funktionsbereiches anzupassen. Bei der Wahl der
Beleuchtung ist der Einsatz der Lichtfarben, Blendeigenschaften und Farbwiedergabeindex der Beleuchtung
zu beachten.
Die Beleuchtung im Gebäude ist ausreichend, wenn sie
nach DIN EN 12464 Teil 1 ausgelegt ist.
Als Grundlage für die Planung der Beleuchtungsanlagen
wurden folgende Vorgaben von Beleuchtungsstärken  angenommen:
Gruppen-, Differenzierungs-, Ruhe- und
Bewegungsräume300 lux dimmbar
Eingangsbereiche200 lux
Verkehrsflächen, Flure100 lux
Küchen500 lu
Umkleide-, Wasch- und Duschräume200 lux
Lager und Nebenräume 50 lux

Es sind ausschließlich LED zu verwenden.
Die Beleuchtung in den Gruppen-, Ruhe- und
Differenzierungsräumen soll über mindestens 2
Schaltkreise angesteuert werden können. Jeweils einer
der Schaltkreise ist Dimmbar. Nach Absprache mit dem
Nutzer, können neben den fest installierten
Beleuchtungskörpern auch flexible
Beleuchtungseinrichtungen (z.B. Pendelleuchten) zum
Einsatz kommen.

LED-Wannen-Anbauleuchte 46W/6150lm, Farbtemperatur 4000K, Umgebungstemperatur -20° C bis +40° C, Gehäuse Polyester glasfaserverstärkt, PC-Wanne satiniert PMMA gespritzt, Reflektor Aluminiun, Verschlussklammern Kunststoff,
IP 65, Abmessung 1572x125x116mm, LED-Betriebsgerät schaltbar,
liefern und montieren

Sicherheitsbeleuchtung

1 Stck. Einzelbatterie-Rettungszeichenleuchte
Aluminium-Stranggussgehäuse für Wand- oder Deckenmontage,
frei hängende randlose Piktogrammscheibe für ein- oder zweiseitige Betrachtungsrichtung,
Piktogramme als wechselbares Piktogrammset gemäß DIN EN ISO 7010 und DIN ISO 3864-1.
Technische Ausführung entsprechend DIN EN 60598-1/2-22 und DIN EN 1838 zur Verwendung in Sicherheitsbeleuchtungsanlagen gemäß DIN VDE V 0108-100-1 und DIN EN 50172, vollelektronisches Betriebsgerät, spannungskonstante weiße LED und Doppelklemmen zum Anschluss der Durchgangsverdrahtung mit Adern bis 2,5 mm².
Gehäuse Aluminium-Strangguss
Standardfarbe Aluminium eloxiert
Piktogramm Acrylglas mit Piktogrammset
Erkennungsweite 23 m/30 m
Schutzart IP40
Schutzklasse I
Gewicht 1,2 kg/1,6 kg
Anschlussspannung AC 230 V 50/60 Hz
Kabeleinführung  3
Temperaturbereich  -5 °C bis +30 °C (DS) / 0 °C bis +35 °C (BS)
Überbrückungszeit 3 h/8 h
Batterietyp NiMH, 4,8 V/800 mAh

446 Blitzschutzanlage
Entsprechend den Vorgaben des GUV ist für den Neubau
eine Blitzschutzanlage gefordert. Die Blitzschutzanlage
wird entsprechend VDE 0185 V Teil 1 und Teil 2 (DIN 57
185); DIN VDE 185 100; ENV 61024 1 (VDE V 0185 Teil
100; VdS 2031 und weitere ausgeführt werden.
Entsprechend der Blitzschutzzonenberechnung nach DIN V
ENV 61024-1 wurde die Blitzschutzzone III für diese
Gebäude ermittelt.

Das Gebäude wird durch einen Äußeren Blitzschutz
geschützt. Die Blitzschutzanlage wird mit einem 8mm
Aluminiumdraht als Blitzschutzableiter ausgeführt.
Die Installation der Erdungsanlage erfolgt durch den
AN. Die Containermodule und Treppenanlagen sind zu
erden und an den Potentialausgleich anzuschließen.
Zu beachten sind die Vorschriften und Richtlinien VDE
0100 und 0190 sowie die Anschlussbedingungen des
zuständigen EVU' s einschließlich aller
Sondervorschriften. Die Ausführung des
Potentialausgleiches hat gemäß VDE 0100 Teil 540 zu
erfolgen.
Die Sanitärräume erhalten je eine
Anschlussfahne, an welchen Potentialausgleichsschienen
angeschlossen werden. Von diesen wird der weitere
Potentialausgleich entsprechend VDE-Vorschriften
ausgeführt. Netzform der Niederspannungsanlage: TN-S.
Die Verteilungen erhalten alle neben der isoliert
montierten Nullleiterschiene eine Schutzleiterschiene
Die Erdung wird mittels 4 Tiefenerder, die
untereinander mit 10mm V4A Runddraht miteinander verbunden sind,
ausgeführt. Es sind entsprechende Edelstahlanschlussfahnen zu den Erdungspunkten zu führen.
449 Starkstromanlagen, sonstiges
Die in den anderen Gewerken genannten notwendigen
technischen Einrichtungen mit entsprechenden
Stromanschlüssen (Abluftventilatoren.)
sind vom AN eigenverantwortlich mit geeigneten
Anschüssen, die entsprechend abzusichern sind,
auszuführen.

Ausstattung:
gemäß Planungsunterlagen und Raumbuch

Universalschalter für Unterputzmontage mit Flächenwippe, Kombi- oder Einzelabdeckung (polarweiß),
Fabrikat: "Merten M-SMART" oder glw. , inkl. uP-Abzweigschalterdose, liefern und montieren

Schukosteckdose mit Kinderschutz für Unterputzmontage (polarweiß), Fabrikat: "Merten M-SMART", inkl. uP-Abzweig-schalterdose, liefern und montieren

KGR 420 Wärmeversorgungsanlagen

6 Stck wandhängende Elektroheizkörper,
in ausreichender Dimensionierung,
mit Frostschutzfunktion,
Montage unter Fenster bzw. Innenwänden
einschl. notwendiger Anschlusskabel und Installationen,

KG 456 Rauchwarnmelder
Es sind flächendeckend vernetzte Rauchwarnmelder
DIN 14676 ohne Netzstromversorgung zu installieren.
Rauchmelder mit VdS-Zertifizierung, weiß 10 Jahres Batterie
inklusive Befestigungsmaterial,
liefern und montieren
Die Ausführungen sämtlicher Bauteile und technischer
Ausstattungen sind im Hinblick auf hohe
Betriebssicherheit und geringe Betriebskosten zu
wählen. Die Technische Ausrüstung ist in einer
normalen, robusten Ausführung herzustellen und muss in
allen Teilen zeitgemäße Anforderungen erfüllen.
Die Dimensionierung und Ausführungsplanung hat
eigenverantwortlich gemäß nach vorher genannter
Vorschriftenlage und TAB zu erfolgen
Menge: 1,000 Psch
